# BI_N_HvB MI - NB Unterkünfte UMO
Angebotsaufforderung (GAEB 90, DA83)
Währung: EUR
Auftraggeber: Bau- und Liegenschaftsbetrieb NRW

## Zusätzlicher Text
BAUZEICHNUNGEN - Herzog-von-Braunschweig-Kaserne

In der Anlage zur Ausschreibung sind folgende Unterlagen / Pläne

ZUR ERGÄNZUNG / ERLÄUTERUNG DER LEISTUNGSBESCHREIBUNGEN beigefügt :

- Pläne :  Sammelmappe_Geb. 2a

- Pläne :  Sammelmappe_Geb. 2b

- Lageplan :  A0_M1000_Lageplan Löschw Minden

- Gutachten :20220624 UMO HvB Schadstoffuntersuchung Geb. 2a
Competenza-

- Gutachten :20220627 UMO HvB Schadstoffuntersuchung Geb. 2b
Competenza-

- Gutachten :17 UMO HvB Bodengutachten

- Fotos als PDF-Datei : Fassade, Gebäude; Fluchttreppenturm, Holz-
Carportanlage;
  Treppenanlage, Flur;
Sanitärräume; KG, Heizungsanlage;
  DG, Lüftungsanlage

- Lageplan als Luftbild :2025-11-07 Screenshot Lageplan Google Maps

## 055-26-00004_Abbrucharbeiten Geb. 2a+2b
Datum: 09.01.26

*Hinweis*
Vorbemerkungen inkl. Baubeschreibung Herzog-von-
Braunschweig-Kaserne Minden, Schadstoffbeseitigung und
Abbrucharbeiten der Gebäude [Stuben]
2a und 2b.

1. Allgemeine Vorbemerkungen

1.1
Punktfolgen (Freistellen) bzw. das Bieterangaben-
Verzeichnis sind vom Bieter auszufüllen.
Bei Abweichungen vom Leitfabrikat sollen alle
notwendigen Nachweise der Gleichwertigkeit mit dem
Angebot abgegeben werden. Wird die Gleichwertigkeit
nicht nachgewiesen, ist das Leitfabrikat auszuführen.

1.2
Mit den im Leistungsverzeichnis enthaltenen Angaben
über Bauart, Bauteil, Baustoff und Abmessungen gelten
auch der Herstellungsvorgang und -ablauf bis zur
fertigen Leistung, unter Zugrundelegung der anerkannten
Regeln der Technik und der Ausführungsbestimmungen der
DIN-Normen als beschrieben. Hierbei bedeutet Bauart:
Das Herstellen durch Zusammenfügen der Baustoffe und
Bauteile bis zur fertigen Leistung.

1.3
Sofern in der Leistungsbeschreibung die Ausführung nach
besonderer Anordnung des Auftraggebers vorgeschrieben
ist, bedeutet dies, dass auch mit der Vorbereitung zur
Ausführung erst nach besonderer Aufforderung durch den
Auftraggeber zu beginnen ist.

1.4
Dem Bieter wird empfohlen, sich vor der Abgabe eines
Angebotes mit den örtlichen Gegebenheiten vertraut zu
machen. Die Besichtigung kann, nach vorh. Anmeldung, im
Beisein eines Vertreters des Auftraggebers erfolgen.

2 Allgemeine Maßnahmenübersicht

2.1. Grundstück und Erschließung
Das Bauvorhaben befindet sich auf dem Gelände der
Herzog-von-Braunschweig-Kaserne im ostwestfälischen
Minden. Die Kaserne liegt drei Kilometer westlich des
Mindener Stadtzentrums im Ortsteil Rodenbeck nördlich
der Bundesstraße 65 an der Wettinerallee. Die Kaserne
ist mit dem PKW / LKW über die Wettinerallee 15
erreichbar. Innerhalb des Geländes sind alle Gebäude
über Erschließungsstraßen erreichbar.

2.2. Maßnahmenbeschreibung
Die Maßnahme dient dazu, die alten
Mannschaftsunterkünfte der Gebäude 2a und 2b
fachmännisch von den eingebauten schadstoffhaltigen
Baumaterialen [Die Schadstoffgutachten von Competenza
sind zwingend zu berücksichtigen!] zu trennen und
komplett abzureißen, damit auf der gleichen Stelle ein
Neubau entstehen kann.
Die Gebäude besteht aus zwei Gebäudeteilen: dem
fünfstöckigen Hauptgebäude und dem vierstöckigen Anbau.
Die Gebäude sind in Massivbauweise errichtet und voll
unterkellert. Das Dachgeschoss ist nicht ausgebaut. Das
Dach ist mit einem Satteldach errichtet und mit
Betondachziegeln eingedeckt.

Die Abmessungen des Haupt-Baukörpers beträgt bxlxh ca:
14,05m x 49,50m x 16,30 m = UK Kellersohle bis First.

Die Zugänglichkeit in das Gebäude erfolgt im
Erdgeschoss über insgesamt drei Eingänge jeweils an der
Nord-, Süd- und Ostseite (Haupteingang). Das
Kellergeschoss ist über eine Treppe von außen zu
erreichen. Die Fassade ist mit einem Verblendmauerwerk
aus Klinkersteinen errichtet.

3. Weitere Vorbemerkungen

3.1 Zutrittsregelungen
Hinsichtlich der Zutrittsbeschränkungen und besonderer
Bestimmungen bei Bauaufträgen in militärisch genutzten
Liegenschaften sind die Bestimmungen gemäß VHB-
Formblatt 247 MIL zu berücksichtigen. Die Mitarbeiter
müssen sich täglich in Gebäude 25 an- und abmelden.

3.2 Arbeitszeiten
Die Ausführung der Arbeit soll grundsätzlich während
der regulären werktäglichen Arbeitszeit erfolgen. Diese
sind:
Montag bis Freitag: 06:00 - 18:00 Uhr
Arbeiten außerhalb vorgenannter Zeit (z.B. Nachtarbeit,
Wochenendeinsätze) sind dem Bauherrn vorher anzuzeigen.

3.3 Unterkünfte
Wohnungsunterkünfte (z. B. Wohnwagen) sind im
Kasernenbereich nicht zugelassen.

3.4 Lagerung von Baustoffen
Außerhalb des Gebäudes gelagerte leichte Baustoffe und
Abfälle müssen sturmsicher abgedeckt oder verankert
sein.

3.5 Baustelleneinrichtung
Der Auftragnehmer hat seine Baustelleneinrichtung mit
dem AG abzustimmen. Flächen für die
Baustelleneinrichtung stehen nur im begrenzten Maß zur
Verfügung.

3.6 Werbung/Bauschild
Das Anbringen eigener Firmenschilder, Banner oder
Plakate am Gebäude oder Einrichtungen der Baustelle
(Bauzaun, Gerüst) ist ausdrücklich untersagt. Ein
Bauschild ist nicht vorgesehen.

3.7 Baustrom/Beleuchtung
Ein geeigneter Baustromanschluss wird vom Auftragnehmer
innerhalb der Baustelleneinrichtungsfläche neben dem
Baubereich zur Verfügung gestellt. Eventuell
erforderliche Leitungen vom Baustromanschluss zur
Arbeitsstätte sind vom AN bis zu einer Länge von ca.
100 m einzukalkulieren. Dazu gehört auch die
stolperfreie Verlegung der Leitungen auf dem Gelände
mit entsprechenden Befestigungen oder Abdeckungen. Die
Beleuchtung der Verkehrswege innerhalb und außerhalb
des Gebäudes wird durch den AN eigenständig
sichergestellt. Für ausreichende
Arbeitsplatzbeleuchtung ist jedes Gewerk selbst
verantwortlich.
Die Verbrauchskosten für Baustrom sind nicht in die
Baustellengemeinkosten einzukalkulieren.

3.8 Bauwasser
Ein Bauwasseranschluss wird vom Auftragnehmer innerhalb
der Baustelleneinrichtungsfläche eingerichtet und ist
von allen AN zu nutzen. Zapfstellen innerhalb des
Gebäudes stehen nicht zur Verfügung. Bei der Benutzung
der Baustelleneinrichtung wird der Auftragnehmer zur
Einhaltung der anerkannten Regeln der Technik für
Trinkwasserqualität verpflichtet, (VDI 6023, DIN EN
1717).
Die Verbrauchskosten für Bauwasser sind nicht in die
Baustellengemeinkosten einzukalkulieren.

3.9 WC-Nutzung
Ein Baustellen-WC wird über das Gewerk "Abbruch"
aufgestellt und vorgehalten. WC-Anlagen des Nutzers
dürfen nicht mitgenutzt werden. WC-Anlagen sind stets
in einem sauberen Zustand zu halten.

3.10 Aufenthaltsräume
Aufenthaltsräume in Gebäuden der Liegenschaft stehen
nicht zur Verfügung. Geeignete Aufenthaltsräume für die
Mitarbeiter des AN sind in die Einheitspreise
einzukalkulieren und werden nicht separat vergütet.

3.11 Gerüst / Hebemaschinen / Kraneinsätze
Für die Arbeiten hat der AN, soweit erforderlich, ein
Gerüst, eine Schuttrutsche und/oder Hebemaschinen zu
stellen. Die hierfür entstehenden Kosten werden nicht
gesondert vergütet und sind in die Einheitspreise der
entsprechenden Positionen einzukalkulieren.
Geeignete Hebeeinrichtungen, zur Beschickung der
Baustelle, sind von jedem Gewerk einzukalkulieren.
Dauerhafte Hebeeinrichtungen (Oben-/ Untendrehkrane)
sind nicht vorgesehen. Kraneinsätze sind grundsätzlich
tagesweise möglich, müssen aber bei der Bauleitung, dem
Kasernenkommandant und dem Flugsicherheitsoffizier
(FSO), mit mindestens 1 Monat Vorlaufzeit, angemeldet
werden.

3.12 Verkehrswege
Es ist darauf zu achten, dass Flure, Fluchtwege und
Treppenräume stehts von Gegenständen, Stolperfallen und
Brandlasten freigehalten werden.

3.13 Schutzausrüstung
Sofern das Tragen von persönlicher Schutzausrüstung
erforderlich ist, sind die Kosten in den entsprechenden
Preisen einzurechnen, ebenso die Kosten für die
Arbeitserschwernis. Bei Bedarf sind Absperr- und
Kennzeichnungsmaßnahmen kostenneutral vom Auftragnehmer
durchzuführen.

3.14 Rauchverbot im Gebäude
Auf der Baustelle gilt für alle Handwerker und
Projektbeteiligte ein Rauchverbot im Gebäude!
Das Rauchen ist nur außerhalb von Gebäuden, an den
vorhandenen Raucherplätzen, möglich.

3.15 Abfall/ Müll und Reinigung
Umverpackungen und Materialreste sind gegen
Umherfliegen zu sichern und zeitnah auf eigene Kosten
zu entsorgen. Der Müll ist nicht auf dem Gelände zu
lagern.
Der AN hat Verunreinigungen, die durch die Arbeiten
entstehen, werktäglich zu beseitigen.

3.16 Erlaubnisschein für feuergefährliche Arbeiten
Schweiß- und Schneidarbeiten mit Funkenbildung im
Gebäude sind nur nach vorheriger Abstimmung mit der
zugelassen. Dazu muss der Auftragnehmer mind. drei
Werktage vor Beginn der Arbeiten ein spezielles
Formular ausfüllen -das über die örtliche Bauleitung
oder direkt im Feuerwehrgebäude zu erhalten ist- und
bei der Feuerwehr zur Genehmigung einzureichen ist.

3.18 Fotoerlaubnis
Grundsätzlich gilt auf dem gesamten Kasernengelände ein
allgemeines Fotografierverbot.
Zur Dokumentation von Bauabläufen kann eine befristete
Erlaubnis beim Kasernenfeldwebel eingeholt werden. Die
Einholung der Erlaubnis ist kostenlos und muss vom AN
eigenverantwortlich vorgenommen werden.

*Hinweis*
Bauvorhaben:
Herzog-von-Braunschweig (HvB) - Kaserne in Minden
Schadstoffbeseitigung und Abbrucharbeiten der
Unterkunftsgebäude [Stuben] 2a und 2b
Wettinerallee 15
32429 Minden

Bauherrenvertreter:
Bau- und Liegenschaftsbetrieb NRW
Niederlassung Bielefeld
August-Bebel-Straße 91
33602 Bielefeld

Leistung/Gewerk mit Titel:
Schadstoffbeseitigung & Rückbau- und Abbrucharbeiten
der Gebäude 2a und 2b

Übergabe von Ausführungszeichnungen:
Die Bestandszeichnungen werden in digitaler Form im pdf
- Dateiformat übergeben.
Für die Vervielfältigung und Verteilung an die
Baustelle ist der AN selbst verantwortlich.

Objektbeschreibung

Die Gebäude 2a & 2b befindet sich im westlichen Teil
auf dem Gelände der Herzog-von-Braunschweig Kaserne in
Minden. Das Gebäude 2b soll als erstes der beiden
Komplexe entkernt und abgeprochen werden.

Das Gebäude besteht aus zwei Gebäudeteilen: dem
fünfstöckigen Hauptgebäude und dem vierstöckigen Anbau.
Das Gebäude ist in Massivbauweise errichtet und voll
unterkellert. Das Dachgeschoss ist nicht ausgebaut. Die
Zugänglichkeit in das Gebäude erfolgt im Erdgeschoss
über insgesamt drei Eingänge jeweils an der Nord-, Süd-
und Ostseite (Haupteingang). Das Kellergeschoss ist
über eine Treppe von außen zu erreichen.

Die Fassade ist mit einem Verblendmauerwerk aus
Klinkersteinen errichtet. Im herausgeführten
Kellerbereich, über dem Erdreich, sind Betonelemente
eingebaut.

Das Dach ist mit einem Satteldach errichtet und mit
Betondachziegeln eingedeckt.
Im Dachgeschoss des Anbaus ist die Trennung der
Gebäudeteile an der Polystyrol-Dämmung an der Wand zum
Hauptgebäude erkennbar. Die Dachkonstruktion ist aus
Holz.
An den Dachschrägen ist eine Folie ohne Dämmung
angebracht. Der Boden wurde mit Holzfaser-
Leichtbauplatten ausgelegt darunter befindet sich eine
Dämmung aus Mineralfasern.

Es befinden sich eine Lüftungsanlage und alukaschierte
Rohrleitungen im Dachraum. Die Dachschrägen und der
Boden sind gleichartig aufgebaut wie auf dem Dachboden
des Anbaus.

Im Kellergeschoss befinden sich Technik-, Heizungs- und
Lagerräume. Die Wände im Kellergeschoss sind
hauptsächlich mit Mauerwerk hergestellt. Der Boden ist
mit einem Betonschutzanstrich ausgeführt. In den
offenen Bereichen der Treppenhäuser ist neuer
Kunststoffbodenbelag verlegt.

Die Decken sind mit Mineralwolle-Dämmplatten, welche an
obere Seite eine Holzfaserschicht aufweisen,
verkleidet.

Im Kellergeschoss verlaufen die Versorgungsleitungen
sichtbar unterhalb der Decke. Die mit Mineralwolle-
Produkten isolierten Versorgungsleitungen sind mit
Blech und Aluminium ummantelt. Es ist davon auszugehen,
dass im Heizungsraum Flanschverbindungen im
Rohrleitungssystem vorhanden sind.

Die doppelflügeligen Fenster des Kellergeschosses sind
mit Fensterrahmen aus Metall eingebaut.
Die Brandschutztüren im Kellergeschoss sind ca. 2002
neu eingebaut.
Die weiteren Geschosse bis zum 2.OG werden durch die
zwei Treppenhäuser im Norden und im Süden; im Bereich
des Haupteinganges erreicht. In den Treppenhäusern sind
Metallgeländer verbaut und auf den Treppenstufen
Kunststoffbodenbelag verlegt.

Im Erdgeschoss, im 1.Obergeschoss und im 2.Obergeschoss
sind Unterkunftsräume, Sanitärräume, Büroräume,
Waffenkammer und Aufenthaltsräume untergebracht.
Die Räume sind an Wänden und Decken mit Putz bekleidet.
Vereinzelt befinden sich kleine Fliesenspiegel im
Bereich von Waschgelegenheiten und Leichtbau-Kanäle an
Wänden und Decken der Unterkunftsräume.

Die Sanitärräume sind vollständig gefliest. Die Decken
der Flure und Sanitärräume sind mit Metallpaneel-Decken
abgehängt.
Auf den abgehängten Decken der Flure befindet sich eine
Dämmung aus Mineralfasern. In 1.OG des Anbaus ist die
Decke mit Mineralfaserplatten abgehängt.

Der Boden in den Räumen ist mit einem blauen
Kunststoffbodenbelag auf Estrich bekleidet.
In den Sanitärräumen und Fluren sind Bodenfliesen
verbaut.
Die Zugänge zu den Räumen erfolgen über Raumtüren mit
beschichteten Türblättern aus Holz und sind in
Metallumfassungszargen eingesetzt.

Die Fenster sind mit einem Kunststoffrahmen mit und
Blendrahmen im Wandanschluss
eingebaut. Die Fensterbänke sind innen und außenseitig
aus Naturstein.

Die Flure sind mittels Rohrrahmentüren getrennt. In den
Räumen sind Flachheizkörper eingebaut. Zur Beleuchtung
sind Leuchtstoffröhren im gesamten Gebäude zu finden.

Laut dem Schadstoffgutachten der Fa. Competenza GmbH
vom 24.06.2022 wurden KMF-, PAK- und asbesthaltige
Bausubstanzen vorgefunden, diese sind vor der
Entkernung auszubauen.

Zugänglichkeit Kasernen Gelände:
Die Baustelle befindet sich auf einem bewachten und
umzäunten Kasernengelände, mit Zufahrt über eine
gesicherte Wache. Bei Betreten der Kaserne sind gültige
Personalausweise unbedingt mitzuführen.

Für alle Personen ist ggf. zusätzlich ein
Kasernenausweis zu beantragen und beim Betreten des
Geländes unbedingt mitzuführen. Bei der Preisbildung
ist zu berücksichtigen, dass eventuell anfallende
Wartezeiten beim Betreten der Kaserne durch Kontrollen
usw. der Wache auftreten können, diese werden nicht
gesondert vergütet. Gleiches gilt für den Fall, dass
die Bundeswehr den Zutritt zur Kaserne bzw. zum Baufeld
in Ausnahmefällen verwehrt, z. B. im Fall von
Veranstaltungen, Krisenfall usw. Der Verkehr und
laufende Dienstbetrieb auf dem Gelände darf nicht
(durch Baufahrzeuge usw.) gestört oder beeinträchtigt
werden.

Die Baustelle erreicht man über gepflasterte und
asphaltierte Straßen in der Kaserne. Übernachtungen
sind auf dem Gelände untersagt.

Nach vorheriger Terminabsprache besteht während der
Angebotsfrist die Möglichkeit zur Besichtigung der
Baumaßnahme.

Nicht zutrittsberechtigtes Personal: Siehe Formblatt
Staatenliste.

Baustelleneinrichtung:
Der AN hat seine Baustelleneinrichtung auf den vom AG
zugewiesenen Flächen vorzunehmen.
Lagerflächen, Parkplätze und Flächen für die
Aufstellung von Containern sind mit dem AG im Vorfeld
abzustimmen.

Versorgung mit Baustrom und Bauwasser:
AN stellt die Bauanschlüsse für Strom und Wasser
eigenständig her. Baustromverteiler müssen ausreichend
dimensionierte sein, Leitungen sind gem. VDE und
Baustellenverordnung ordnungsgemäß selbst zu verlegen
und vorgehalten.

Baureklame:
Jegliche Firmenreklame in Form von Schildern oder
Beschriftungen an der Straße, dem Bauzaun oder an der
Baustelle darf nicht angebracht werden. Sie wird auf
Kosten des jeweiligen AN durch Anordnung der AG
entfernt.

Sauberkeit auf der Baustelle:
Sauberkeit auf der Baustelle hat höchste Priorität.
Deshalb ist täglich nach Beendigung der Arbeiten die
Baustelle besenrein zu verlassen. Verunreinigungen der
Straßen durch Lieferverkehr sind unverzüglich zu
beseitigen.

Vorgaben und Entsorgungsregelungen für
Bauschutt/Abfall:
Jeglicher Bauschutt ist sofort zu entfernen. Sämtliche
Verpackungsmaterialien, Folien, Schutt usw., die bei
der Montage anfallen, sind vom AN kostenfrei zu
entsorgen. Schuttcontainer sind wöchentlich, spätestens
bis freitags, abzufahren. Es sollten grundsätzlich
abschließbare Schuttcontainer verwendet werden. Sollte
sich der AN für andere Container entschieden, hat er
den durch die Nutzer der Liegenschaft oder anderen
eingeworfenen Müll mit abzufahren. Bei
Zuwiderhandlungen wird auf Kosten des AN eine
Reinigungsfirma bestellt.

Hinweis auf Fachbauleitung des AN:
Es muss ständig eine der deutschen Sprache kundige,
fachlich geeignete Person als Ansprechpartner vor Ort
erreichbar sein. Diese ist vor Beginn der Arbeiten
schriftlich zu benennen.

Teilnahme an Baubesprechungen:
Baubesprechungen finden regelmäßig statt. Termine
werden von der Bauleitung mitgeteilt. Der AN
verpflichtet sich, an den Baubesprechungen
teilzunehmen, wenn dieses von der Bauleitung gefordert
wird.

Sicherheitsbeauftragter des AN/SiGeKo:
Das Bauvorhaben fällt unter die Baustellenverordnung.
Ein "SiGe-Plan" wird vom AG beauftragtes Ing.-Büro
aufgestellt und nach Bauverlauf fortgeschrieben. Es ist
danach zu verfahren. Die Überwachung und Koordination
der SiGeKo-Vorschriften, nach der Baustellenverordnung
vom 10.06.1998, erfolgt durch ein Ing.-Büro. Den
Anweisungen des SiGeKo's ist umgehend Folge zu leisten.
Die Unfallverhütungsvorschriften sowie Sicherheits- und
Gesundheitsschutzkennzeichnung am Arbeitsplatz (BGV A8)
sind einzuhalten.

Verpflichtendes Führen von Bautagesberichten:
Vom AN sind Bautagesberichte mit den vom AG geforderten
Angaben zu führen und wöchentlich am Montag der
darauffolgenden Woche zu übergeben.

Arbeitszeiten auf der Baustelle, Wochenarbeitszeit und
ggf. Wochenendarbeitszeit:
Die Baustelle (Bauzaun etc.) ist in den arbeitsfreien
Zeiten z.B. (montags - donnerstags von 18.00 - 06.00
Uhr und freitags von 18.00 - montags 06.00 Uhr) vom AN
verschlossen zu halten. In Abstimmung mit der
Bauleitung können andere Zeiten, sowie zusätzliche
Zeiten (nach 18.00 Uhr, samstags) vereinbart werden.
Für das Abschließen der Baustelle (Bauzaun etc.) ist
jedoch allein der AN zuständig.

Übergabe von Plänen vor Ausführung:
Bestandspläne werden dem AN als Kopie übergeben.

Allgemeine Vorschriften:
Es wird dringend empfohlen, sich vor Abgabe des
Angebotes mit den örtlichen Gegebenheiten vertraut zu
machen. Erschwernisse, die z. B. aus den Verhältnissen
innerhalb und außerhalb der Baustelle oder aus den
Sicherheits- und Schutzbedürfnissen der umliegenden
Bebauung resultieren sind einzukalkulieren.

Grundlage des Angebotes ist u.a.:
Die beiden Schadstoffgutachten von Competenza GmbH
Niederlassung Hamburg Harburger Schlosstrase 30
21079 Hamburg

Bei dem Umgang sind generell die Bedingungen der
Gefahrstoffverordnung einzuhalten.
Verwendete Normen und Rechtsgrundlagen.
Der Umgang mit Gefahrstoffen tangiert Gesetze und
Vorschriften bezüglich des Arbeitsschutzes,
Sanierungsverfahren, Wiedernutzung und Entsorgung.
Die maßgeblichen staatlichen Arbeitsschutzvorschriften
zu Tätigkeiten mit Asbest schließen die nachstehend
genannten Gesetze, Verordnungen,
Verwaltungsvorschriften bzw. technischen Regeln ein:

/1/  GefStoffV (Gefahrstoffverordnung) -
Verordnung zum Schutz vor Gefahrstoffen, Ausgabe
November 2010, zuletzt geändert März 2017;

/2/  ChemVerbotsV (Chemikalien-
Verbotsverordnung) - Verordnung über Verbote und
Beschränkungen des Inverkehrbringens gefährlicher
Stoffe, Zubereitungen und Erzeugnisse nach dem
Chemikaliengesetz Ausgabe Juni.2017, zuletzt geändert
Juni 2020;

/3/  NachwV (Nachweisverordnung) -
Verordnung über die Nachweisführung bei der Entsorgung
von Abfällen, Ausgabe Oktober 2006, Zuletzt geändert
Oktober 2020 I 2232;

/4/  POP-Abfall-ÜberwV (POP-Abfall-
Überwachungs-Verordnung), Ausgabe Juli 2017, Zuletzt
geändert Oktober 2020 I 2232;

/5/  PCBAbfallV (PCB/PCT-
Abfallverordnung) - Verordnung über die Entsorgung
polychlorierter Biphenyle, polychlorierter Terphenyle
und halogenierter Monomethyldiphenylmethane, Ausgabe
Juni 2000, Zuletzt geändert Februar 2012 I 212;

/6/  AltholzV (Altholzverordnung) -
Verordnung über Anforderungen an die Verwertung und
  Beseitigung von Altholz, Ausgabe
August 2002, Zuletzt geändert Juni 2020 I 1328;

/7/  TRGS 905 - Technische Regeln für
Gefahrstoffe: Verzeichnis krebserzeugender,
  keimzellmutagener oder
reproduktionstoxischer Stoffe, Ausgabe März 2016,
zuletzt März
  Juli 2020;

/8/  TRGS 500 - Technische Regeln für
Gefahrstoffe: Schutzmaßnahmen, Ausgabe September 2019,
zuletzt geändert Januar 2020;

/9/  TRGS 505 - Technische Regeln für
Gefahrstoffe: Blei, Ausgabe Februar 2007;

/10/  TRGS 519 - Technische Regeln für
Gefahrstoffe: Asbest, Abbruch-, Sanierungs- oder
Instandhaltungsarbeiten, Ausgabe Januar 2014, zuletzt
geändert Oktober 2019;

/11/  TRGS 521 - Technische Regeln für
Gefahrstoffe: Abbruch-, Sanierungs- und
Instandhaltungsarbeiten mit alter Mineralwolle, Ausgabe
Februar 2008;

/12/  TRGS 524 - Technische Regeln für
Gefahrstoffe: Schutzmaßnahmen für Tätigkeiten in
  kontaminierten Bereichen, Ausgabe
Februar 2010, zuletzt geändert 2011;

/13/  TRGS 551 - Teer und andere
Pyrolyseprodukte aus organischem Material, Ausgabe
August 2015, zuletzt geändert Januar 2016;

/14/  Asbestrichtlinie - Richtlinie für die
Bewertung und Sanierung schwach gebundener
Asbestprodukte in Gebäuden, Fassung Januar 1996;

/15/  PCB Richtlinie - Richtlinie für die
Bewertung und Sanierung PCB haltiger Produkte in
  Gebäuden, Fassung Januar 1996;

/16/  PAK-Hinweise - Hinweise für die
Bewertung und Maßnahmen zur Verminderung der
  PAK-Belastung durch Parkettböden mit
Teerklebstoffen in Gebäuden, Fassung April
  2000;

/17/  DGUV R 101-004 - Arbeiten in
kontaminierten Bereichen, Ausgabe April 1997,
aktualisierte Fassung Februar 2006;

/18/  VDI 6202 Blatt 3 -
Schadstoffbelastete bauliche und technischen Anlagen -
Asbest - Erkundung und Bewertung, Stand 2021-11;

/19/  AVV - (Abfallverzeichnis-Verordnung)
- Verordnung über das Europäische Abfallverzeichnis,
Fassung Dezember 2001, zuletzt geändert Juli 2020;

/20/  AVVAnwH (Hinweise zur Anwendung der
Abfallverzeichnis-Verordnung), Ausgabe August 2005
(BAnz. Nr. 148a);

/21/  KrWG (Kreislaufwirtschaftsgesetz),
Stand 24.02.2012 (BGBl. I S. 212), aktualisierte
Fassung Oktober 2020;

/22/  POP-Abfall-ÜberwV (POP-Abfall-
Überwachungs-Verordnung) Stand Juli 2017 (BGBl. I
  S. 2644);

/23/  Arbeitsliste des LANUV zur Einstufung
von Abfällen nach ihrer Gefährlichkeit in NRW
  auf Grundlage der Technischen
Hinweise der LAGA zur Einstufung von Abfällen nach
  Ihrer Gefährlichkeit, Stand Dezember
2018.

### 01 Schadstoffentfernung & Abbrucharbeiten

#### 01.01 Baustelleneinrichtung

**01.01.0010 Baustelleneinrichtung Hauptposition**
Einrichten, Vorhalten entsprechend den Vorschriften der
Baustellenverordnung, der Arbeitsstättenverordnung und
der Arbeitsstättenrichtlinien über die gesamte Bauzeit
sowie Räumen der Baustelle, mit folgenden in den
Pauschalpreis einzurechnenden Leistungen:

Das Gebäude 2b soll als erstes entkernt und abgebrochen
werden, im Anschluss folgt das Gebäude 2a.

Ein Baukran wird bauseits nicht zur Verfügung gestellt.
Es oblig dem AN die Notwendigkeit eines Baukrans für
seine Arbeiten abzuschätzen.

- Herrichten der erforderl. Lager- und Arbeitsplätze,
Baracken,
Baubuden, Container etc. einschl. Herrichten der Fläche
auf
 tragfähigen ebenen Untergrund, Transporte so wie Ver-
&
 Entsorgunganschlüsse.
- Eigene Restmüll- und Abfall-/ Bauschuttbehältnisse.
einschl.
Entleerung.
- notwendige Geräte, Werkzeuge und Hilfsmittel, Bau-
und
Mobilkräne, Flurfördermittel, Arbeitsgerüste und
Arbeitsbühnen
 etc. für Durchführung der Bauarbeiten,
- alle Material- und Geräte-Vorhaltekosten,
- alle Lohn- und Personalkosten,
- Baukran größe oder Anzahl entsprechend den
Erfordernissen,
 Beauftragung der Kranführer gemäß "Krane" BGV D6 ist
dem
 SiGe.Ko vorzulegen. Vom jeweiligen Kranführer ist ein
 Kranbuch auf der Baustelle zu führen. Unter
schwebenden
 Lasten ist der Aufenthalt von Beschäftigten untersagt.
Nur
 geprüfte und zugelassene Lastaufnahme verwenden.
- alle sonstigen Kosten, die der Auftragnehmer zur
ordnungsgemäßen Durchführung der Bauaufgabe zu erbringen hat,
- Sicherungsmaßnahmen der Baugrube und Böschungen.
- Verkehrssicherungsmaßnahmen insbesondere der
Verkehrswege auf und vor dem Grundstück, im Gebäude, der
 Zufahrten der Bürgersteige, einschl. regelmäßige
Säuberung
 (speziell der Bürgersteige und Straßen / -zufahrten)
etc., für
 eine ausreichende Baustellenbeleuchtung und
 Wegebeleuchtung (Versorgungs-Rettungs- und Fluchtwege
 von und zur Baustelle bis zumLager- /
Containeraufstellplatz
 bzw. zum Aufahrtpunkt für notwendige
Rettungsfahrzeuge) ist
 zu sorgen.
- während der gesamten Bauzeit aufgetretene
Beschädigungen
an Nachbar- oder öffentlichen Grundstücken, Straßen,
Gehwegen etc. sind nach Fertigstellung der Arbeiten
unverzüglich zu
beseitigen,
- Maßgeblich sind ebenso die Forderungen des Amtes für
öffentliche Ordnung, der Bauberufsgenossenschaften und aller
 sonst mitwirkender Behörden, Amtsstellen und
 Körperschaften zu berücksichtigen !
- Führen des Bautagebuchs mit Beginn und Ende der
täglichen
 Arbeitszeit, Wetter, Temperaturen, Anzahl und
Qualifikation
 der auf der Baustelle beschäftigten Arbeitskräfte,
eingesetzte
 Nachunternehmer / andere Unternehmer, Art, Umfang und
Ort
 der geleisteten Arbeiten mit den wesentlichen Angaben
über
den Baufortschritt.
- Führen eines Abfallnachweisbuch für die kompletten
 Rückbaumaßnahme nach Vorgaben des Auftraggebers für:
- besonders überwachungsbedürftige Abfälle (im
 Nachweisverfahren) zur Entsorgung / Verwertung
- mineralische Bausubstanz bis einschl. Z2 zur
Entsorgung /
 Verwertung
- alle anderen Abfälle, die beim Rückbau anfallen, zur
 Verwertung / Entsorgung. Das Abfallnachweisbuch ist
baubegleitend zu erstellen und mindestens 14-tägig der
 Bauüberwachung vorzulegen.

Zu dokumentieren sind getrennt nach Abfallart:
- Abfallart, LV - Position, gegebenenfalls Deklaration,
- Nachweis über Menge, Verwertungs- oder Entsorgungsort
 (z.B. Begleitscheine, Entsorgungs- und
Verwertungsnachweise, Wiegescheine),
- Zusammenstellung der Gesamtmengen pro Abfallart
- Übergabe des Abfallnachweisbuches an den AG in
dreifacher Ausfertigung

Leistungen, die der Auftraggeber über die oben
definierten Be-
reiche hinaus fordert, sind in den nachfolgenden
Positionen beschrieben und werden gesondert vergütet.
Menge: 1,000 psch

**01.01.0020 Technische und organisatorische Maßnahmen**
Die vorbereitenden Maßnahmen beinhalten alle
notwendigen technischen und organisatorischen Maßnahmen
zum fachgerechten Abbruch einschließlich aller
erforderlichen Nebenleistungen wie z.B.

- Abstimmungen mit dem AG
- Strom-, Gas-, Wasser und Telekom sind stillzulegen
- Installation der erforderlichen Sicherheits- und
 Schutzmaßnahmen
- notwendige statische Nachweise und Nachrechnungen
- Voruntersuchungen - Öffnen von Konstruktionen zur
 Befundung von Konstruktionen durch Bauüberwachung /
 Bauherr; mittels Kleintechnik, händisch.
- Aufwendungen für vorbereitende Arbeiten (insbesondere
Arbeitsanweisungen,Gefährdungsbeurteilung,
 Abbruchanweisung, Arbeits- und Sicherheitsplan,
 Betriebsanweisung, Anzeigen, ...) und Leistungen auf
der
 Baustelle (insbesondere PSA, Schutz- und
 Hygienemaßnahmen, tech. organisatorische Maßnahmen)
Menge: 1,000 psch

**01.01.0030 Sanitärcontainer 10', Herren + Damen bereitstellen**
Sanitärwagen D/H ca. 7,5 m² für die Nutzung der am Bau
beteiligten Ausbaufirmen, doppelwandig, wärmegedämmt -
anfahren, aufstellen, vorhalten, betreiben, und nach
Fertigstellung des Bauwerks abfahren.

Ausstattung :
mit Elektroheizung mit Frostschutzwächter, Beleuchtung,
Spiegel, 3 WC-Anlagen, 1 Urinale und 2 Waschbecken WC-
Anlage mit Zubehör, incl. Verbrauchs- / Hygienemittel.
einschl. Beleuchten, Beheizen.

1 x wöchentlich Reinigen und Nachfüllen der
Gebrauchsmaterialien.

Herstellen und Räumen der Ver- und
Entsorgungsanschlüsse
des Containers sind einzukalkulieren.

Vorhaltedauer : 4 Wochen
Menge: 1,000 St

**01.01.0040 Verlängerte Vorhaltung des Sanitärcontainers**
Verlängerte Vorhaltung der 10' Sanitärcontainers über
die Grundvorhaltezeit der Vorpositionen hinaus, bis zur
Gesamtfertigstellung des Bauvorhabens für alle
Nachfolgehandwerker.

Vorhaltezeit :16 Wochen [4 Monate]

Länger- Vorhaltung je Anlage und je angefangene
Kalenderwoche.
Menge: 16,000 StWo

**01.01.0050 Bauzaun aus Metallrahmen**
Bauzaun, Stahlrahmen, h = 2,00 m Bauzaun aus mobilen
Stahlrahmenelementen mit Rundstahlfüllstäben,
Stützfüßen aus Beton, einschließlich sämtlicher
Verbindungen und aller erforderlichen Erd- und
Betonierarbeiten, Kupplungen etc. aufstellen,
unterhalten, nach den Erfordernissen der Baustelle
umbauen und nach Abschluss der Bauarbeiten beseitigen.

Vorhaltezeit :4 Wochen

Bodenfreiheit : ca. 20 cm
Zaun Höhe :  2,00 m
Bauzaun Breite :3,50 m
Menge: 330,000 m

**01.01.0060 Zulage zum Bauzaun für 2-flügeliges Tor**
2-flgl. Baustellen-Einfahrtstor mit Rollen aus Metall-
Rohrrahmen mit Metall-Gitterfüllung (Bauteile
feuerverzinkt) in vorbeschriebenem Stahlrahmenzaun
einbauen, mit den entsprechenden Torpfosten,
Torbändern, zum Verschließen vorgerichtet, mit
diebstahlgesichertem Überwurf Zahlenschloss.

Vorhalten der Toranlage und Abbau nach Abschluss aller
Bauarbeiten, als Zulage zur Vorposition.

Vorhaltezeit :4 Wochen

Bodenfreiheit : ca. 20 cm
Torbreite :  4,50 m (2 x 2,2 m)
Zaunhöhe :  2,00 m
Menge: 2,000 St

**01.01.0070 Verlängerte Vorhaltung der Bauzaunanlage**
Verlängerte Vorhaltung der Bauzaunanlage, bestehend aus
lfm Bauzaun, Toranlagen und Türen der Vorpositionen,
über die Grundvorhaltezeit der Vorpositionen hinaus,
bis
zur Gesamtfertigstellung des Bauvorhabens für alle
Nachfolgehandwerker.

Vorhaltezeit :16 Wochen [4 Monate]

Länger- Vorhaltung je Anlage und je angefangene
Kalenderwoche.
Menge: 5280,000 mWo

**01.01.0080 Bauwasseranschluss herstellen**
Bauwasserzapfstelle frostsicher in genügender Anzahl,
ab vorhandener Wasseruhr oder Hydranten, ausreichend
dimensioniert für die Versorgung des gesamten
Baustellenbetriebes, auch als Anschluss für Fremdfirmen
nutzbar, einschl. Verbauchszähler, inkl. der
notwendigen Versorgungsleitungen, liefern, einrichten,
vorhalten für die Dauer der Baumaßnahme, inkl. Rückbau
und Transport. und nach Fertigstellung des Bauwerkes
abbauen.

Die Anschlüsse und Versorgungsleitungen sind vor Frost
und Beschädigungen durch Baustellenverkehr zu schützen.
Sämtliche Leitungen sind so zu verlegen, dass sie den
Baustellenverkehr nicht beeinträchtigen.
Leitungslängen vom Anschluss zu den Aufstellorten, von
bis zu 100 m sind einzukalkulieren.

Die behördlichen Anträge für die Einrichtung der Anlage
sind vom AN zu erbringen, Gebühren, Wassergeld und
anfallende Nebenkosten sind ebenfalls vom AN zu tragen.

Kostenbeteiligung aller Firmen gem. Bauvertrag.
Auf Anordnen der Bauleitung ist der Wasseranschluss ins
Gebäude zu verlegen.
Der Wasseranschluss sowie eine mögliche Zuleitung ins
Gebäude sind geeignet gegen Frost zu schützen.
Menge: 2,000 St

**01.01.0090 Baustromanschluss und Baustromversorgung**
Der Baustromverteiler mit Zählereinrichtungen sind für
die Wochen der Bauzeit zu liefern, aufzustellen und
auch als Anschluss für Fremdfirmen nutzbar, inkl.
Rückbau und Transport.

Das Aufstellen, Abbauen sowie das Umstellen während der
Bauzeit incl. der notwendigen regelmäßigen Prüfung
gemäß TPrüfVO durch eine Elektrofachkraft ist mit den
Einheitspreisen abgegolten.

Die regelmäßige Prüfung ist in dem Prüfbuch, welches
dem Baustromverteilerschrank vor Ort beizulegen ist,
lückenlos zu dokumentieren.

Aufstellort des Verteilerschrankes ist der mit Bauzaun
gesicherte Außenbereich im Bereich der Baumaßnahme.
Einschl. Leitungslänge vom Anschluss bis zum
Aufstellort von bis zu 100m sind einzukalkulieren.

Ausstattung:
mit korrosionsbeständigem Gehäuse, mit
Sicherungszubehör, Anschlussklemmen für
Verbindungsleitung,
Mit Hauptsicherung NH00/80,
FI-Schutzschalter 63A/0,03A und 63A/0,3A:

2 CEE-Steckdosen 16 A, 5-pol. mit Schraubsicherungen,

2 CEE-Steckdose 32 A, 5-pol. mit Schraubsicherungen,

1 CEE-Steckdose 63 A, 5-pol. mit Schraubsicherungen,

6 Steckdosen mit Schutzkontakt 16 A,2-pol,

mit Anschlusskabel.
Menge: 2,000 St

**01.01.0100 Schuttcontainer für Bauschutt**
Bereitstellen, für anfallenden Bauschutt von am Bau
beteiligten Unternehmen. Nach Rücksprache mit der
Bauleitung.

Die eigene Restmüll- und Abfall-/ Bauschuttbehältnisse,
einschl.
Entleerung, ist in der Position Baustelleneinrichtung
einzukalkulieren!

Bereitstellung, Vorhaltung und Abtransport der
Container -nach Befüllung- inkl. Entsorgungsaufwand.

Achtung:  In diesen Container dürfen nur
  grundwasserunschädliche Bestandteile
wie Erd-
  und Mauerbrocken etc., also
ausschließlich
  Bauschutt, eingefüllt / gegeben
werden!

Fassungsvermögen :  7,0 m3,
Vorhaltedauer :  nach Erfordernis
Menge: 1,000 St

**01.01.0110 Schuttcontainer für Restmüll**
Bereitstellen, für anfallenden Restmüll - Abfälle von
am Bau beteiligten Unternehmen. Nach Rücksprache mit
der Bauleitung.

Die Eigene Restmüll- und Abfall-/ Bauschuttbehältnisse,
einschl.
Entleerung, ist in der Position Baustelleneinrichtung
einzukalkulieren!

Bereitstellung, Vorhaltung und Abtransport der
Container -nach Befüllung- inkl. Entsorgungsaufwand
(z.B. Beseitigung auf die entsprechenden
Sondermülldeponien zum Sortieren).

Achtung:  In diesen Container dürfen nur
  grundwasserunschädliche Restmüll-
Bestandteile eingefüllt / gegeben werden!
  Als Restmüll gelten Kunststoffe,
Holz, Fenster,
  Bodenbeläge etc., sonst wie vor.

Fassungsvermögen :  7,0 m3,
Vorhaltedauer :  nach Erfordernis
Menge: 1,000 St

**01.01.0120 Rollgerüst, für eine Arbeitshöhe bis 3 m**
Rollgerüst, Arbeitshöhe bis 3,0 m, für
Trockenbauarbeiten im Gebäude, in den Geschossen
Untergeschoss bis ins Dachgeschoss.

Rollgerüst liefern, aufbauen, mehrfacher Umbau,
Vorhalten
und Abbau / Abtransport nach Beendigung der Trockenbauarbeiten.

Vorhaltung über die gesamte Bauzeit!

Abrechnungsgrundlage:
Das mehrfache Umbauen [Ab- & Aufbauen] und
Transportwege im Gebäude bzw. auf der Baustelle zu
unterschiedlichen Bauabschnitten oder Arbeitsbereichen
darf nicht in dieser Position mehrfach abgerechnet oder
hinzugerechent werden!

Die Leistung mehrfach Umbau und Transport auf der
Baustelle wird auch nicht extra und oder gesondert
vergütet! Dies ist in der "Baustelleneinrichtung
Hauptposition" mit einzukalkuliern.
Menge: 2,000 St

**01.01.0130 Elektrostemmgerät, HILTI TE 74, auf Anforderung**
Fachgerecht abbrechen auf Anforderung der Bauleitung,
für Abbrucharbeiten mit einem Elektrostemmgerät, für
unterschiedlicher Art auf Nachweis und Anforderung
durch die Bauleitungdes AG, inkl. Betriebsstoffe.

Herstellung auf Anforderung durch die Bauleitung des AG
!

Einschl. Transport aus dem Gebäude Abbruchgut -zur
eigenen Verwendung- abfahren und fachgerecht der
Entsorgung zuführen, inkl. Deponie- und
Sondermüllkosten, der Arbeitsbereich ist besenrein zu
hinterlassen.
Menge: 1,000 Std

**01.01.0140 Einsatz eines Minibaggers auf Nachweis**
für Arbeiten nach Angabe und auf Anforderung der
Bauleitung des AG auf Nachweis.

Gerätekosten inkl. Bedienung / Maschinenführer!
Menge: 1,000 Std

**01.01.0150 Einsatz eines Baggers, 0,5 cbm, auf Nachweis**
bis ca. 0,5 cbm Löffelinhalt, für verschiedenen
Auskofferungsarbeiten und Leistungen nach Angabe und auf Anforderung
durch die Bauleitung des AG auf Nachweis.

Gerätekosten inkl. Bedienung / Maschinenführer!
Menge: 1,000 Std

**01.01.0160 Einsatz eines Radladers, 1,5 cbm, auf Nachweis**
Schaufelinhalt bis ca. 1,5 cbm, für verschiedenen
Auskofferungsarbeiten und Leistungen nach Angabe und auf
Anforderung durch die Bauleitung des AG auf Nachweis.

Gerätekosten inkl. Bedienung / Maschinenführer!
Menge: 1,000 Std

**01.01.0170 Einsatz eines LKW´s, 8 to, auf Nachweis**
Nutzlast bis ca. 8,0 to, für verschiedenen
Transportarbeiten
und Leistungen nach Angabe und auf Anforderung durch
die Bauleitung des AG auf Nachweis.

Gerätekosten inkl. Bedienung / Fahrer!
Menge: 1,000 Std

**01.01.0180 Facharbeiter auf Nachweis**
Facharbeiter auf Nachweis für Arbeiten nach Angabe -und
auf ausdrückliche Anforderung- durch die Bauleitung zum
Nachweis.
Menge: 1,000 Std

**01.01.0190 Bauhelfer auf Nachweis**
Bauhelfer auf Nachweis für Arbeiten nach Angabe -und
auf ausdrückliche Anforderung- durch die Bauleitung zum
Nachweis.
Menge: 1,000 Std

#### 01.02 Herrichten des Grundstücks

**01.02.0010 Baum- und Wurzelschutz**
Baumschutz vorhandener Bäume für die Dauer der gesamten
Bauzeit gewährleisten. Herstellung und Unterhaltung
eines stamm- umschließenden Mantels mit Polsterung
[z.b. PE-Flex-Drainagerohr], der Mantel hat den Stamm
und die Wurzelanläufe nicht zu berühren.

Polsterung des Mantels nach Wahl des AN,
Mantel aus Brettern, mind. 24 mm dick, lückenlos
befestigt, Mantelhöhe bis ca. 2,00 m. Schutzmaterial
nach Bauende abbauen, Material geht in Eigentum des AN
über und wird beseitigt.

Stammdurchmesser wird 1,00 m über Niveau gemessen.
Stammdurchmesser 0,30-0,50 m.

Wurzelbereiche von großkronigen Bäumen beim Überfahren
von Baumaschinen vor Druckschäden schützen.

Abdeckungen an- und zwischentransportieren, vorhalten,
auslegen, untereinander verbinden und nach Ende
rückbauen und von der Baustelle beseitigen.
Menge: 4,000 St

**01.02.0020 Rodung von Pflanzstreifen**
Rodungsarbeiten an bestehenden Pflanzstreife, die in
einem Erdbett verlegte Gehölzer am Bestandsgebäude bzw.
im Baufeld vornehmen, einschließlich Abfuhr und
Ensorgung des Rodungsgutes. Die Pflanzstreifen sind
partielle mit Buschwerk / Sträuchern oder Hecken, bis
ca. 3,0 m Höhe bepflanzt.
Menge: 80,000 m2

**01.02.0030 Pflaster- und Wegflächen aufnehmen und entsorgen**
Betonsteinpflaster und Betonplatten von Straßen- und
Wegflächen, im Sand- oder Splittbett verlegt, einschl.
Tragschicht, aufnehmen, aufladen und entsorgen bzw. zur
freien Verfügung abtransportieren.

Pflasterbelag : Dicken bis ca. 10 cm
Plattengrößen :bis 50 x 50 cm, Dicken bis ca. 6 cm,

Fachgerecht abbrechen, Abbruchgut zur eigenen
Verwendung laden, abfahren und fachgerecht der
Entsorgung zuführen, inkl. Deponie- und
Sondermüllkosten.
Menge: 250,000 m2

**01.02.0040 Ausbau von Borde in Mörtelbettung**
Betonborde als Hoch- und Tiefbordsteine der bestehenden
Straßen- und Wegeflächen, inkl. Unterbeton /
Rückenstützen
und Tragschicht, etc., aufnehmen, abbrechen, aufladen
und entsorgen bzw. zur freien Verwendung
abtransportieren.

Fachgerecht abbrechen, Abbruchgut zur eigenen
Verwendung- laden, abfahren und fachgerecht der
Entsorgung zuführen, inkl. Deponie- und
Sondermüllkosten.
Menge: 200,000 m

**01.02.0050 Demontage Kiesstreifen am Gebäude**
Kiesstreifen am Gebäude inkl. der Randsteinen aufnehmen
Breite der Kiesstreifen bis ca. 40 cm Tiefer der
Kiesschütung ca. 30 cm Abbruch von Hand / mit
handgeführten Kleingeräten, lösen.

Aufgenommene Stoffe sammeln, im Behälter des AN lagern,
Behältergröße nach Wahl des AN, auf LKW des AN laden.

Fachgerecht abbrechen, Abbruchgut zur eigenen
Verwendung- laden, abfahren und fachgerecht der
Entsorgung zuführen, inkl. Deponie- und
Sondermüllkosten.
Menge: 300,000 m

#### 01.03 Erd- & Grundleitungsausbau

*Hinweis*
Hinweise zum Baugrund-Gutachten

Das Baugrund Gutachten des Ingenieurbüro GeoAnalytik
Dr. Loh (Bünde) vom 18.05.2022 ist zu berücksichtigen.

Grundwasser und Bemessungsgrundstand:
Der geschlossene Kapillarraum des ungestörten
Grundwassers wurde zwischen 2,1 und 2,5 m unter OK
Gelände festgestellt.
Der Bemessungsgrundwasserstand ist mit +/- 1,0 m unter
OK Gelände bzw. mit dem Höchstwasserstand der Bastau
anzusetzen.

Oberboden und Bauschutt sowie eventuelle Bauwerksreste
aus dem Bestandsgebäuden sind nach örtlichem
Befundvollständig aus dem gründungsbereich der
Neubauten zu entfernen.

Bindige Aushubböden und Böden mit organischen
Beimengungen sind ohne Aufbereitung mit Bindemitteln
(Bodenverbesserung bzw. Bodenverfestigung) zum
Wiedereinbau in Bereichen mit statischen Anforderungen
nicht geeignet.

Im Bereichen mit statischen Anforderungen sind
Arbeitsraumverfüllungen aus verdichtbaren Füllböden
herzustellen, die auf >= 98% der Proctordichte zu
verdichten sind.

Bodenpressung und Gründung:
Bei Gründung über eine lastabtragende Stahlbetonsohle
kann bei akzeptierten Setzungen von s <= 2 cm eine
zulässige Bodenpressung von oE,k = 95 kN/m² und ein
Bettungsmodul von ks = 4,75 MN/m³ angesetzt werden. Mit
einer Tragschicht aus verdichtetem Mineralgemisch (STS
0/45) in d >= 30 cm kann eine zulässige Bodenpressung
von oE,k = 120 kN/m² und ein Bettungsmodul von ks = 6,0
MN/m³ angesetzt werden.

Verkehrsflächen:
RC-Baustoffe sollten den TL Gestein-STB 04 [37] bzw.
dem Gütezeichen RAL-RG 501/1 [38] entsprechen. Baim
Einbau von RC-Baustoffen ist das FGSV-Merkblatt M RC
[39] zu beachten.

*Hinweis*
Hinweise Grundleitungen im Erdreich

Alle Grundleitungen, die sich im Erdreich befinden sind
umlaufend in einem Abstand von mind. 3m von den
aufgehenden Gebäudewandflächen aus dem Erdreich zu
lösen, laden und zu entsorgen.

**01.03.0010 Oberboden abtragen und Abfuhr**
Oberbodenabtrag (Mutterboden) der Bodenklasse 1, Dicke
bis ca. 35 cm, abtragen bzw. lösen, aufladen und -zur
eigenen Verwendung- abfahren, inkl. anfallender
Kippgebühren bzw. Entsorgungskosten.

Abtragsdicke :bis i.M. = 35 cm
Bodenklasse :1-2

Oberboden, der bei Bauarbeiten ausgehoben wird, ist
nach § 202 BauGB im nutzbaren Zustand zu erhalten und
vor "Vernichtung oder Vergeudung" zu schützen!
Menge: 260,000 m3

**01.03.0020 Oberboden abtragen und zwischenlagern**
Oberboden (Mutterboden) der Bodenklasse 1 abtragen und
Zwischenlagerung des Bodenmateriales an zugewiesener
Stelle auf dem Grundstück, inkl. Transport- und
Ladekosten.

Transport zur Einbaustelle auf dem Baugelände und
Wieder-Andeckung an zugewiesener Stelle.

Abtragsdicke :  i.M. = 35 cm
Entfernung zur Lagerstelle : bis ca. 200 m

Mengenermittlung nach Aufmaß an der Entnahmestelle.
Menge: 100,000 m3

**01.03.0030 Bodenaushub Bkl.3, abtragen u. entsorgen**
Maschineller Boden- oder Baugrubenaushub und
profilgerechtes Herstellen des Grobplanums im Bereich
des Gebäudes, Fundamente oder Schachtbauwerke abtragen
- der Bodenklasse 3-5.

Boden lösen, aufladen und -zur eigenen Verwendungabfahren.
Inkl. anfallender Kippgebühren bzw. Entsorgungskosten.

Aushub in Tiefen bis :  ca. 3,00 m
Bodenklasse :  3 - 5, nach Mu-Bo-Abtrag

Für Verfüllarbeiten des Bauwerkes nicht verwendbarer
Baugrubenaushub ist abzufahren !

Das Aushubmaterial ist nach Wahl des AN zu entsorgen
bzw. zur eigenen Verwendung abzufahren.
Menge: 530,000 m3

**01.03.0040 Grabenaushub Bkl. 3-4, Zwischenlagerung**
Maschineller Bodenaushub als Rohrgraben für die
Demontage / Ausbau der Rohr- oder Kabelleitungen,
profilgerecht ausheben, abtragen und Zwischenlagerung
des Bodenmateriales an zugewiesener Stelle auf dem
Grundstück, inkl. Transport- und Ladekosten.

Transport zur Einbaustelle auf dem Baugelände und
Wieder-Andeckung an zugewiesener Stelle.

Entfernung zur Lagerstelle : bis max. 200 m
Bodenklasse :  3 - 4

  [teilweise Schotterschicht!]
Aushubtiefen :  bis ca 2,00 m Tiefe
Böschungsneigung :  ca. 45°
Arbeitsraum :  ca. 50 cm

Arbeitsräume nach erfolgter Fundament Hestellung und
Aufmaß wieder lagenweise in Schichten nach DIN 4033/8
sorgfältig verfüllen und verdichten. Die Oberflächen
sind entsprechend dem vorherigen Zustand wieder
herzustellen.

Übrigbleibender Boden ist auf dem Baugelände
einzuebnen.
Im Preis enthalten ist der vorschriftsmäßige,
senkrechte
Verbau des Fundamentgrabens und die laufende
Durchführung aller erforderlichen Sicherungsarbeiten
unter Vorhaltung aller zu
benötigenden Einbaumaterialien und Hilfsgeräte.
Menge: 60,000 m3

**01.03.0050 Zulage Grabentiefe bis 2,50 m**
Rohrgraben für die Demontage / Ausbau der Rohr- oder
Kabelleitungen wie vor, jedoch Rohrgrabenaushub bei
Grabentiefen über 2,00 bis ca. 2,50 m unter Gelände,
als Zulagepreis.
Menge: 10,000 m3

**01.03.0060 Zulage Grabentiefe bis 3,00 m**
Rohrgraben für die Demontage / Ausbau der Rohr- oder
Kabelleitungen wie vor, jedoch Rohrgrabenaushub bei
Grabentiefen über 2,50 bis ca. 3,00 m unter Gelände,
als Zulagepreis.
Menge: 10,000 m3

**01.03.0070 Stillgelegte Elt.- Kabel und Leitungen entsorgen**
Abbruch von stillgelegten Erdkabeln wie
Mittelspannungskabel, Kabelleiter aus Kupfer,
Kabelmantel aus Kunststoff oder Kommunikations-/
Signalkabel, Kabelleiter aus Glasfaser/LWL o.ä. im
Außenbereich.

Einschl. -soweit vorhanden- zugehöriger PVC-Schutzrohre
in unterschiedlichen Dimensionen (bis max. DN 100)
vorhanden, abtrennen, abräumen, aufladen und abfahren.

Alle demontierten und nicht mehr benötigen Bauteile und
Materialien sind von der Baustelle abzufahren und
entsprechend den gesetzlichen Auflagen zu entsorgen.
Menge: 30,000 m

**01.03.0080 Stillgelegte Frischwasserleitungen entsorgen**
Stillgelegte Frischwasserleitung im Erdreich bis DN 80
einschl. -soweit vorhanden- zugehöriger PVC-
Schutzrohre, in unterschiedlichen Dimensionen (bis max.
DN 100) vorhanden, abtrennen, abräumen, aufladen und
abfahren.

Alle demontierten und nicht mehr benötigen Bauteile und
Materialien sind von der Baustelle abzufahren und
entsprechend den gesetzlichen Auflagen zu entsorgen.
Menge: 20,000 m

**01.03.0090 Anschlüsse der Fernwärmeversorgung freilegen**
Anschlüsse der Fernwärme- oder Gasleitungen für die
Stillegung der Fernwärmeversorgung (Stillegung durch
den Versorger) freilegen, nach Beendigung und Freigabe
der Arbeiten durch den Fernwärmeversorger, die
freigelegte Grube wieder anfüllen.

Leitungen freilegen, trennen, fachgerecht verschließen
und wieder verfüllen.

Leistung einschließlich Aushub und fachgerechte
Wiederver- füllung mit verdichtungsfähigem
Verfüllmaterial bzw. verdich- tungsfähigem
Aushubmaterial für Rohrgräben.
Menge: 2,000 St

**01.03.0100 Rückbau & Entsorung von Fernwärmeversorgungen, DN 250**
Rückbau und Entsorgung der Bestands-Fernwärme- oder
Gasleitungen aus Stahl einschl. Mantel aus PVC und
Dämmmaterialen im Erdreich, Rohr-Æ bis DN 250, im
Bereich des Bauwerkes bzw. im Bereich der Baugrube.

Leitungen freilegen, trennen, aufnehmen und fachgerecht
verschließen und wieder verfüllen.

Leistung einschließlich Aushub und fachgerechte
Wiederver- füllung mit verdichtungsfähigem
Verfüllmaterial bzw. verdich- tungsfähigem
Aushubmaterial für Rohrgräben.

Tiefe :  Rohrsohlen bis ca. - 2,00 m unter GOK

Alle demontierten und nicht mehr benötigen Bauteile und
Materialien sind von der Baustelle abzufahren und
entsprechend den gesetzlichen Auflagen zu entsorgen.
Menge: 20,000 m

**01.03.0110 Rückbau & Entsorgung von RW- und SW-Leitungen, bis DN 250**
Rückbau und Entsorgung der Bestands-Leitungen im
Erdreich aus KG-, Steinzeug- oder Beton-Material, Rohr-
Æ bis DN 250, im Bereich des Bauwerkes bzw. im Bereich
der Baugrube.

Leitungen freilegen, trennen, aufnehmen und fachgerecht
verschließen und wieder verfüllen.

Leistung einschließlich Aushub und fachgerechte
Wiederver- füllung mit verdichtungsfähigem
Verfüllmaterial bzw. verdich- tungsfähigem
Aushubmaterial für Rohrgräben.

Tiefe :  Rohrsohlen bis ca. - 2,00 m unter GOK

Alle demontierten und nicht mehr benötigen Bauteile und
Materialien sind von der Baustelle abzufahren und
entsprechend den gesetzlichen Auflagen zu entsorgen.
Menge: 400,000 m

**01.03.0120 Verschließen der bestehenden Grundleitung, bis DN 250**
Bestehende Regen- oder Schmutzwasserleitung aus KG-,
Steinzeug- oder Beton-Material, Rohr-Æ bis DN 250,
im Zuge des Rohrgrabenaushubs freilegen, Muffe und
Abschlussdeckel liefern und fachgerecht verschließen.

Material:  bis ca. DN 250

Alle demontierten und nicht mehr benötigen Bauteile und
Materialien sind von der Baustelle abzufahren und
entsprechend den gesetzlichen Auflagen zu entsorgen.
Menge: 3,000 St

**01.03.0130 Rückbau von Schachtbauwerken im Baufeld**
Rückbau und Entsorgung von Schachtbauwerken bis einen
Durchmesser von ca. 1000m, aus unterschiedlicher
Nutzung, z.B. bestehende RW-/ SW-/ Kabel-Schächte oder
glw. aus Beton oder Kunststoff.

Tiefe :  Schachtsohlen bis ca. - 2,50 m unter
GOK

Leistung einschließlich der erforderlichen Erd- und
Abbruch- arbeiten sowie der Entsorgung von vorhandenem
Betonabbruch aus Verlegebeton sowie der Abdeckungen und
Schacht- Einbauten.
Menge: 8,000 St

**01.03.0140 Restfundamente abbrechen und entsorgen**
Massive Bauteile und im Boden verborgene Restfundamente
oder Mauerwerk abbrechen und entsorgen.

Abmessungen b x t: ca. 60 x 80cm

Fundamentlöcher mit geeignetem und vorhandenen Boden
verfüllen und unterhalb des Planums verdichten.

Materialien getrennt nach Stoffen fachgerecht geordnet
zur Abfuhr auf der Baustelle lagern bzw. laden und
entsprechend der Abfallgesetzgebung einer anerkannten
Deponie oder Recyclinganlage zuführen und fachgerecht
entsorgen, inkl. der Entsorgungsgebühr.

Das Vorhandensein von verborgenen Bauteile ist der
Bauleitung anzuzeigen.
Menge: 6,500 m3

**01.03.0150 Deklarationsuntersuchungen von Haufwerken**
Chemische Analytik zur Deklaration der separierten
Haufwerke,
für die Bestimmung der Belastung des Bodenmateriales
und die Entsorgung bzw. der Einstufung nach ehemalig
LAGA, neu seit
dem 1. August 2023 nach den Ersatzbaustoffverordnung
(ErsatzbaustoffV) sowie die Neufassung der Bundes-
Bodenschutz- und Altlastenverornung (BBodSchV).

Deklarationsuntersuchung nach der aktuellen
Mantelverordnung.

Zusammenstellung der Bewertung der Ergebnisse in einem
Prüfbericht.

Eine Beprobung erfolgt je Haufwerk von ca. 250m³ !

Bestimmung und Zuordnung des Abfallschlüssels gem. AVV
und Einstufung in gefährlichen bzw. nicht gefährlichen
Abfall.
Menge: 6,000 St

**01.03.0160 Zulage für Abfuhr kontaminierter Böden BM-F0, (Z 1.1)**
aus Aushubmassen der Grünanlage und Baugrubenaushubes
im Baufeld.

Einschließlich Entsorgung -auf Nachweis- sowie auf
zugelassene Entsorgungsstelle.
Die Entsorgungskosten sind einzukalkulieren, die
Entsorgungs- nachweise sind dem AG auszuhändigen.

Hinweis: Die LAGA M 20 ist grundsätzlich durch die zum
1. August 2023 in Kraft getretene
Ersatzbaustoffverordnung (ErsatzbaustoffV) sowie die
Neufassung der Bundes-Bodenschutz- und
Altlastenverordnung (BBodSchV) vom 1.8.2023 abgelöst
worden.

  Nach ErsatzbaustoffV: BM-F0

Die Entsorgung erfolgt nach der aktuellen
Mantelverordnung.

Belastung des Bodenmateriales vor 2023 :

  (Einstufung nach LAGA: Z 1.1)

Umrechnung: 1m3 = 1,80 Tonnen [lose, unverdichtet]
Menge: 300,000 t

**01.03.0170 Zulage für Abfuhr kontaminierter Böden BM-F1 & F2, (Z 1.2)**
aus Aushubmassen der Grünanlage und Baugrubenaushubes
im Baufeld.

Einschließlich Entsorgung -auf Nachweis- sowie auf
zugelassene Entsorgungsstelle.
Die Entsorgungskosten sind einzukalkulieren, die
Entsorgungs- nachweise sind dem AG auszuhändigen.

Hinweis: Die LAGA M 20 ist grundsätzlich durch die zum
1. August 2023 in Kraft getretene
Ersatzbaustoffverordnung (ErsatzbaustoffV) sowie die
Neufassung der Bundes-Bodenschutz- und
Altlastenverordnung (BBodSchV) vom 1.8.2023 abgelöst
worden.

  Nach ErsatzbaustoffV: BM-F1 & BM-F2

Die Entsorgung erfolgt nach der aktuellen
Matelverordnung.

Belastung des Bodenmateriales vor 2023 :

  (Einstufung nach LAGA: Z 1.2)

Umrechnung: 1m3 = 1,80 Tonnen [lose, unverdichtet]
Menge: 300,000 t

**01.03.0180 Zulage für Abfuhr kontaminierter Böden BM-F3, (Z 2)**
aus Aushubmassen der Grünanlage und Baugrubenaushubes
im Baufeld.

Einschließlich Entsorgung -auf Nachweis- sowie auf
zugelassene Entsorgungsstelle.
Die Entsorgungskosten sind einzukalkulieren, die
Entsorgungs- nachweise sind dem AG auszuhändigen.

Hinweis: Die LAGA M 20 ist grundsätzlich durch die zum
1. August 2023 in Kraft getretene
Ersatzbaustoffverordnung (ErsatzbaustoffV) sowie die
Neufassung der Bundes-Bodenschutz- und
Altlastenverordnung (BBodSchV) vom 1.8.2023 abgelöst
worden.

  Nach ErsatzbaustoffV: BM-F3

Die Entsorgung erfolgt nach der aktuellen
Mantelverordnung.

Belastung des Bodenmateriales vor 2023:

  (Einstufung nach LAGA: Z 2)

Umrechnung: 1m3 = 1,80 Tonnen [lose, unverdichtet]
Menge: 300,000 t

**01.03.0190 Verfüllung mit dem vorhandenen Recyclingmaterials**
Nach den Abbrucharbeiten sind die entstandenen
Baugruben so zu bearbeiten, dass ein tragfähiges Planum
in der vorgegebenen Höhe hergestellt wird.

Bei Verfüllungsarbeiten sind die Verdichtungswerte aus
dem Bodengutachten zu berücksichtigen!

Das gebrochende Recyclingmaterial aus dem Gebäude
Abbruch wieder einbauen, bzw. Verfüllung der Baugrube,
mit vorhandenem Recyclingmaterial, aus der
Zwischenlagerung der Haufwerke der Vorpositionen.

Recyclingmaterial an der Lagerstelle innerhalb der
Baustelle aufladen, Transport zum vorgesehenen
Einbauort und profilgerechter, lageweise einbauen und
verdichten der Arbeitsräume mit dem zwischengelagerten
Material.

Maschinelle, großflächige Nachverdichtung des
Untergrund in mind. zwei gekreuzten Arbeitsgängen im
Bereich der freigelegten Baugruben nach Kellerausbau.
Lagenweiser Einbau und Verdichtung des vorab
analysierten RC - Material. Einbaustärken je Lage ca.
30cm.

Einschließlich aller Nebenleistungen und sämtliche
Transport- und Ladekosten.

Entfernung zur Lagerstelle : bis max. 200 m

Umrechnung: 1m3 = 1,80 Tonnen [lose, unverdichtet]

Für Verfüllarbeiten des Bauwerkes nicht verwendbarer
Baugrubenaushub ist abzufahren!
Menge: 5750,000 t

**01.03.0200 Entsorgung des vorhandenen Recyclingmaterials**
Das gebrochende Recyclingmaterial aus dem Abbruch-
Gebäudekomplexe lösen, aufladen und - fachgerecht -zur
eigenen Verwendung- abfahren und fachgerecht der
Entsorgung zuführen, inkl. Deponie- und
Sondermüllkosten.

Nach den Abbrucharbeiten sind die entstandenen
Baugruben so zu bearbeiten, dass ein tragfähiges Planum
in der vorgegebenen Höhe hergestellt wird.

Maschinelle, großflächige Nachverdichtung des
Untergrund in mind. zwei gekreuzten Arbeitsgängen im
Bereich der freigelegten Baugruben nach Kellerausbau.
Lagenweiser Einbau und Verdichtung des vorab
analysierten RC - Material. Einbaustärken je Lage ca.
30cm.

Umrechnung: 1m3 = 1,80 Tonnen [lose, unverdichtet]

Einschließlich aller Nebenleistungen und sämtliche
Transport- und Ladekosten.
Menge: 1450,000 t

**01.03.0210 Mineralgemisch, Tragschicht, Schotter 0/45 (STS)**
Das Material dient zur Bodenverbesserung.

Tragschichtschotter als Unterbau und Aus- bzw.
Anfüllarbeiten, aus frostsicheren Mineralgemisch -
Schotter 0/42 (STS), liefern und lagenweise einbauen
und planeben herrichten.

Bei Verfüllungsarbeiten sind die Verdichtungswerte aus
dem Bodengutachten zu berücksichtigen!

Die Verdichtung des Bodenaustauschmaterials hat in
maximal
30 cm dicken Lagen und kontrolliert verdichtet zu
erfolgen.

Im Bereichen mit statischen Anforderungen sind
Arbeitsraumverfüllungen aus verdichtbaren Füllböden
herzustellen, die auf >= 98% der Proctordichte zu
verdichten sind.

Das Material dient zur Bodenverbesserung unter
befestigten Flächen und für den Höhenausgleich, bzw.
für das Anfüllen, bis zur nötigen Gelände Oberkannte.

Umrechnung: 1m3 = 1,80 Tonnen [lose, unverdichtet]

Die Eignungsnachweise des Materiales (z.B. Eignung zur
Verwendung für Frost-, Trag- und Bettungsschichten
etc.) sind
zu dokumentieren und -auf Verlangen- der Bauleitung des
AG vorzulegen.
Menge: 3960,000 t

**01.03.0220 Frostschutzschicht, Tragschicht, Schotter 0/32 (FSS)**
Das Material dient zur Bodenverbesserung.

Tragschichtschotter als Unterbau und Aus- bzw.
Anfüllarbeiten, als kapillarbrechende Filterschicht,
aus Schotter 0/32 (FSS), liefern und lagenweise
einbauen und planeben herrichten.

Bei Verfüllungsarbeiten sind die Verdichtungswerte aus
dem Bodengutachten zu berücksichtigen!

Die Verdichtung des Bodenaustauschmaterials hat in
maximal
30 cm dicken Lagen und kontrolliert verdichtet zu
erfolgen.

Im Bereichen mit statischen Anforderungen sind
Arbeitsraumverfüllungen aus verdichtbaren Füllböden
herzustellen, die auf >= 98% der Proctordichte zu
verdichten sind

Das Material dient zur Bodenverbesserung unter
befestigten Flächen und für den Höhenausgleich, bzw.
für das Anfüllen, bis zur nötigen Gelände Oberkannte.

Umrechnung: 1m3 = 1,80 Tonnen [lose, unverdichtet]

Die Eignungsnachweise des Materiales (z.B. Eignung zur
Verwendung für Frost-, Trag- und Bettungsschichten
etc.) sind
zu dokumentieren und -auf Verlangen- der Bauleitung des
AG vorzulegen.
Menge: 540,000 t

**01.03.0230 Dynamischer Plattendruckversuch**
Nach der "Technischen Prüfvorschrift für Boden und Fels
im Straßenbau" TP BF-StB, Teil B 8.3, mit Hilfe des
leichten Fall- gewicht-Gerätes von einem unabhängigen
Gutachter auf beson- dere Anweisung durchführen lassen,
einschl. der Gestellung der erforderlichen
Hilfsmaterialien und Geräte.

Die Verdichtungswerte aus dem Bodengutachten zu
berücksichtigen!

Einschließlich Auswertung und Darstellung der
Prüfergebnisse.

Die Prüfergebnisse sind der Schlussdokumentation
beizufügen und -auf Verlangen- der Bauleitung des AG
auszuhändigen.
Menge: 4,000 St

**01.03.0240 Last-Plattendruckversuch [statischer]**
Nach DIN 18134, als Kontrollprüfung des AG, auf
Anforderung und zum Eigennachweis der Bauleistung, von
einem unabhängigen Gutachter auf besondere Anweisung
durchführen lassen, einschl. der Gestellung der
erforderlichen Hilfsmaterialien und Geräte.

Die Verdichtungswerte aus dem Bodengutachten zu
berücksichtigen!

Einschließlich Auswertung und Darstellung der
Prüfergebnisse.

Die Prüfergebnisse sind der Schlussdokumentation
beizufügen und -auf Verlangen- der Bauleitung des AG
auszuhändigen.
Menge: 4,000 St

#### 01.04 Entrümplung & Entsorgung Einbauten

**01.04.0010 Beräumung u. Entsorgung von Einrichtungsgegenständen**
Beräumung und Transport von Einrichtungsgegenständen
aus einzelnen Räumen.

Beräumung von nicht mehr benötigten Einrichtungsgegenständen wie Tische, Stühle, Regalteile,
Garderobenständer Metall, Küchenschrank
mit Spüle u.ä.

Abbruchbereiche :Untergeschoss - Dachgeschoss

Fachgerechter Transport aus dem Gebäude Abbruchgut -zur
eigenen Verwendung- abfahren und fachgerecht der
Entsorgung zuführen, inkl. Deponie- und
Sondermüllkosten.
Menge: 50,000 m3

**01.04.0020 Ausbau u. Entsorgung von Schränken**
Ausbau von Schränken öder Einbauschränken bestehend aus
Holzwerkstoffplatten verschiedener Ausführung in
einigen Räumen des Gebäudes.

Korpus / Schranktüren / Einlegeböden komplett in allen
Bestandteilen, einschließlich Korpus, Schranktüren,
Einlegeböden und Einbauten, Beschläge, Verankerungen
und Befestigungsmittel.

Abbruchbereiche :Untergeschoss - Dachgeschoss
Schranktiefe: bis min. 0,60 cm
Abmessungen: ca. 200 x 200 cm

Fachgerechter Transport aus dem Gebäude Abbruchgut -zur
eigenen Verwendung- abfahren und fachgerecht der
Entsorgung zuführen, inkl. Deponie- und
Sondermüllkosten.
Menge: 40,000 m3

**01.04.0030 Abbruch u. Entsorgung von innenliegender Sonnenschutz**
Abbruch und Entsorgung von innenliegender Sonnenschutz
wie Gardinenschienen / -stangen oder Jalousie, in
unterschliedlichen Abmessungen, einschl. Behang /
Vorhang oder Lamellen.

Abbruchbereiche :Untergeschoss - Dachgeschoss

Höhe Decken :bis ca. 4,50 m

Material :  Kunststoff-, Holz-
oder Metall

Notwendige Arbeitsgerüste sind einzukalkulieren.

Rückbau und Entsorgung des Sonnenschutzes
einschließlich der gesamten UK, Abstandhaltern,
Tragrasterschienen, Auflagerwinkel,
Randabschlusswinkel, Befestigungsmaterial, etc.

Der Rückbau von Abhangösen, Schrauben und Dübeln ist in
die Leistung mit einzukalkulieren und mit auszuführen.

Abbruchleistung einschließlich Entsorgungsaufwand und
fachgerechte Entsorgung der Dämmung gemäß den Vorgaben
der TRGS 521.
Menge: 240,000 St

#### 01.05 Arbeitsschutzmaßnahmen für Schadstoffentfernung

*Hinweis*
Hinweise zum SiGeKo

Der AG wird ein externes Büro für die Sicherheits- und
Gesundheitsschutzkoordination beauftragen.

**01.05.0010 Besondere persönliche Schutzausrüstung**
Lieferung und Lagerung von Persönliche Schutzmaßnahmen
für die Demontagearbeiten in abgeschotteten Bereichen,
u.a bestehend aus:

regulär gemäß A+S Plan:
- Partikelfiltrierende Halbmaske P2
- Augen-und Gesichtsschutz (DGUV R 112-192)
- Schutzhandschuhe aus Nitril/ Handschutz (VBG 123)
- zertifizierter Einweg-Schutzanzug (DGUV R 101-004),

Kategorie III, mind. Typ 5-6 (bei Auftreten von
Sprühnebel und
Feuchtigkeit mind. Typ 4), diffusionsfähig zusätzlich
bzw. alternativ in besonderen Fällen gemäß A+S Plan:

- bei Arbeiten nach TRGS 519/521: Vollmaske mit
Partikelfilter
 P3 und Ausatemventil oder Maske mit Gebläse &
Partikelfilter
TM3P anstelle Halbmaske P2
- bei Arbeiten mit Schwefelwasserstoff: Vollmaske mit
 Partikelfilter P3 und Atemschutzfilter Typ B (grau)
anstelle
 Halbmaske P2
- bei Arbeiten in PAK-belasteten Fußbodenbereichen:
 Überziehschuhe Kat. III, Typ 5-6

Die vorstehende PSA ist für alle, in den betreffenden
Bereichen
arbeitenden Mitarbeiter des AN sowie ggf. für
firmenfremde
Baubeteiligte für Begehungen im Rahmen einer
Baustellenbegehung und/oder Kontrollgängen (z.B.
Vertreter des AG/ Nutzervertreter/ Planer/ Sigeko)
vorzusehen und gemäß geltender Bestimmungen nach
Gebrauch zu erneuern.

Einschl. Entsorgung benutzter, nicht mehr
wiederverwendbarer
Materialien.
Menge: 1,000 psch

**01.05.0020 Staubwand mit Folienbeplankung, h = 3,00m**
Staubschutzmaßnahmen Einbauten liefern, vorhalten und
auf Weisung der Bauleitung zurückbauen.

Leistung inkl. notwendiger Entsorgungskosten nach
Rückbau.

Wand bestehend aus UK (Holzständerkonstruktion oder C-
Profile für Trockenbau) inkl. notwendiger Aussteifung.

Wandhöhe :  bis ca. 3,00m,

Beplankung :reißfeste PE- oder PVC-Gitterfolie, o.glw.,

Wandanschlüsse :staubdicht, mit Verlegeband und
  Dichtungsprofil
an anzuschließende
  Bauteile
abgedichtet.
Menge: 50,000 m2

**01.05.0030 Zulage für Staubschutztür in Staubschutzwänden**
Staubschutztür liefern, einbauen, vorhalten und auf
Weisung der Bauleitung zurückbauen einschl. Entsorgung
einer selbstklebenden Reißverschlusstür für die zuvor
beschriebene Staubschutzwand der Vorpositionen.

Vorhaltung :  über die gesamte Bauzeit

Türabmessung :B/H ca. 1,50/2,20 m

Schließung : Reißverschlu?

Staubschutztür flächig auf einer Raumseite,
demontierbar und wiederverwendbar, bestehend aus einer
Unterkonstruktion und eine Reißverschlusstür, PE-Folie
oder Polypropylenvlies als
Wandbespannung, staubdichte Ausführung aller Anschlüsse
umlaufend Befestigung / Verspannung in die
Staubschutzwand einbauen.
Menge: 6,000 St

**01.05.0040 Lieferung und Herstellung der Folienabschottung, einfach**
Lieferung und Herstellen von in sich abgeschlossener
Arbeitsbereiche (Folienabschottung) in den Räumen zur
Trennung von Bereichen mit gefährlichen Abfällen und
Bereichen ohne gefährliche Abfälle.

Dazu sind alle Öffnungen zu den benachbarten Bereichen
luftdicht mittels PE-Folie (mind. 0,4 mm stark)
abzukleben.

Darüber hinausgehende Öffnungen, sei es in der Decke,
in Schächten, in Schornsteinen oder in der Fassade sind
luftdicht zu verschließen.

Ausführung:
- PE-Folie (0,4 mm, normal entflammbar B2),
- luft- und staubdicht,
- einschl. erforderl. Anschlüsse an Wände etc.
(luft- und staubdicht),
- sorgfältiges Abkleben der Stöße mit schwerem
Industrieklebeband oder Silikon,
- Vor- und Unterhalten und nach Freigabe entfernen und
zum
 Container verbringen.

Im Arbeitsbereich ist jeweils eine Zugangsmöglichkeit
vom/ zum
jeweiligen Treppenhaus mit einer 1 oder 4-Kammer-
Schleuse
(kombinierte Personal- / Materialschleuse herzustellen.

Ausreichend groß dimensioniert, mit allen dazu
notwendigen
Bau-, Hilfs- und Verbrauchsmaterialien, vorhalten und
betreiben
für die Dauer der Gesamtmaßnahme. Alle Maßnahmen
beinhalten die Lieferung, den Aufbau, die Vorhaltung,
die Dekontamination, die Demontage und fachgerechte
Entsorgung bzw. den Abtransport nach Abschluss der
Arbeiten.
Menge: 240,000 m2

**01.05.0050 Lieferung und Herstellung einer 1 Kammerschleuse (Personenschleuse)**
Lieferung und Aufbau einer 1-Kammer Personalschleuse
gemäß TRGS 519 mit Türgegenverriegelung einschl.
betreiben, vorhalten, unterhalten und beräumen/
abtransportieren;
einschl. staubdichtem Anschluss an den jeweiligen
Schwarzbereich und Herstellung eines Strom-, Wasser-
und
Abwasseranschlusses einschl. arbeitstäglicher
Reinigung.

Die Position beinhaltet neben der Inbetriebnahme auch
sämtliche Nebenkosten wie Filter, Filterwechsel- und
Entsorgung, Zubehör und Verbrauchsmaterialien,
Ebenfalls enthalten ist die jeweilige Umsetzung zum
nächsten
Arbeitsbereich.

Schleusenzugang kennzeichen sowie Betriebsanweisung in
den Kammern anbringen. Anschlüsse für kontrollierte
Unterdruckhaltung herstellen.

Inbetriebnahme nach Abnahme und Vorlage der
nachgewiesenen Unterdruckhaltung.
Menge: 2,000 St

**01.05.0060 Liefern und vorhalten eines Industriesauger, Klasse H mit Zusatz Asbes**
Liefern und Vorhalten bzw. Betreiben eines
Industriesauger / Hochleistungssaugers Filterklasse H
mit Absackeinrichtung für Asbest Sanierung gem. TRGS
519, Kap 14 (4)
Betriebsbereit Aufstellen für die Dauer der Arbeiten,
Betreiben inkl. Gebinde für Staub, Reinigung, Abfahren.
Menge: 2,000 St

#### 01.06 Demontage von schadstoffhaltigen Bauteilen, gem. Gutachten

*Hinweis*
Hinweise zur Schadstoffentfernung

Die beiden Schadstoffgutachten von Competenza GmbH vom
24.06.2022 und 27.06.2022 sind zu beachten.

Bei der Ausführung der Schadstoffentfernung ist ein
emissionsarmes BT-Verfahren zu wählen.

**01.06.0010 Demontage u. Entsorgung Dachstuhlholz Altholz, schadstoffbelastet**
Fachgerechter Rückbau und Entsorgung von kompletten
Dachstuhlholz, einschl. Traglattung mit
Holzschutzmittel - im Bereich Dachboden mit
Holzschutzmittel / Altholz,  transportieren, laden und
gesonderte fachgerecht entsorgen, einschl.
Deponiegebühr.

Abbruchbereiche :Dachboden Hauptgebäude und Anbau
Gebäude 2a & 2b

Auszug aus dem Schadstoffgutachten:
Gemäß den Untersuchungsergebnissen geht von die
Holzprodukten keine Gesundheitsgefährdung aus.

Für eine fachgerechte Entsorgung dieser Holzprodukte
erfolgt
eine Einstufung nach Altholzverordnung.

Die vorgefundenen Produkte können in die
Altholzkategorie A2 bzw. für beschichtete Holzprodukte
der A4 (Liste Bau- und Abbruchholz, AltholzVO)
zugeordnet werden.

Bei Rückbauarbeiten sind die unterschiedlich
eingestuften Holzprodukte zu separieren.
Menge: 78,000 m3

**01.06.0020 Demontage u. Entsorgung Holztürblätter Altholz, schadstoffbelastet**
Fachgerechter Rückbau und Entsorgung von beschichtete
Holztürblätter mit Holzschutzmittel / Altholz und mit
schwermetallen belastet - komplettes Türblatt
aushängen, transportieren, laden und gesonderte
fachgerecht entsorgen, einschl. Deponiegebühr, einschl.
Beschläge und Türgriffe, Bänder usw..

Abbruchbereiche :Gesamte Gebäude, 2a + 2b

Abmessungen :B / H = ca. bis 1,25 / 2,26 m
Türanlage :  1-flügelige Türblätter

Auszug aus dem Schadstoffgutachten:
Gemäß den Untersuchungsergebnissen geht von die
Holzprodukten keine Gesundheitsgefährdung aus.

Für eine fachgerechte Entsorgung dieser Holzprodukte
erfolgt
eine Einstufung nach Altholzverordnung.

Die vorgefundenen Produkte können in die
Altholzkategorie A2 bzw. für beschichtete Holzprodukte
der A4 (Liste Bau- und Abbruchholz, AltholzVO)
zugeordnet werden.

Schwermetall:
Von den vorgefundenen Produkten ist im eingebauten
Zustand
keine Gesundheitsgefahr abzuleiten. Es sind keine
Sofortmaßnahmen einzuleiten.
Bei abrasiven Arbeiten (schleifen, anrauen) sind
Schutzmaßnahmen nach DGUV 101-004 bzw. TRGS 524
zwingend einzuhalten.
Menge: 131,000 Stk

**01.06.0030 Demontage u. Entsorgung Stahlzargen mit Schwermetalle**
Fachgerechter Rückbau und Entsorgung von Metalltzargen
die eine schadstoffbelastete - Schwermetall-
Beschichtung aufweisen, komplette Umfassungszarge oder
Eckzarge zurückbauen, transportieren, laden und
gesonderte fachgerecht entsorgen, einschl.
Deponiegebühr, einschl. Beschläge und Türgriffe, Bänder
usw..

Abbruchbereiche :Erdgeschoss und Obergeschoss Gebäude
2a + 2b

Abmessungen :B / H = ca. bis 1,25 / 2,26 m
Türanlage :  1-flügelige Türblätter

Auszug aus dem Schadstoffgutachten:
Von den vorgefundenen Produkten ist im eingebauten
Zustand
keine Gesundheitsgefahr abzuleiten.
Es sind keine Sofortmaßnahmen einzuleiten.

Bei abrasiven Arbeiten (schleifen, anrauen) sind
Schutzmaßnahmen nach DGUV 101-004 zwingend einzuhalten.
Menge: 131,000 Stk

**01.06.0040 Demontage u. Entsorgung Holzfaserplatten Altholz, schadstoffbelastet**
Fachgerechter Rückbau und Entsorgung von
Holzfaserplatten auf dem Boden im Dachboden mit
Holzschutzmittel / Altholz,  transportieren, laden und
gesonderte fachgerecht entsorgen, einschl.
Deponiegebühr.

Abbruchbereiche :Dachboden Hauptgebäude und Anbau
Gebäude 2a & 2b

Auszug aus dem Schadstoffgutachten:
Gemäß den Untersuchungsergebnissen geht von die
Holzprodukten keine Gesundheitsgefährdung aus.

Für eine fachgerechte Entsorgung dieser Holzprodukte
erfolgt
eine Einstufung nach Altholzverordnung.

Die vorgefundenen Produkte können in die
Altholzkategorie A2 bzw. für beschichtete Holzprodukte
der A4 (Liste Bau- und Abbruchholz, AltholzVO)
zugeordnet werden.
Menge: 1430,000 m2

**01.06.0050 Demontage u. Entsorgung asbesthaltige Spachtelmasse, schadstoffbelaste**
Fachgerechter Rückbau und Entsorgung von asbesthaltiger
Spachtelmasse an Türlaibungen, nach einem
emissionsarmen BT-Verfahren [43], Material
entsorgungsgerecht verpacken, laden, transportieren und
fachgerecht entsorgen, einschl. Deponiegebühr.

Abbruchbereiche :Erdgeschoss, Gebäude 2a

Auszug aus dem Schadstoffgutachten:
Asbesthaltiger Spachtel an Türlaibungen im Erdgeschoss
nachgewiesen.

Die Fasern sind fest in die Produktmatrix eingebunden.
Im unbeschädigten Zustand sind keine Sofortmaßnahmen
einzuleiten.

Ein geprüftes und zugelassenes expositionsarmes
Verfahren für den Abbruch von asbesthaltigem Spachtel
ist nicht vorhanden.

Bei Arbeiten am Produkt sind die Vorgaben gem. TRGS 519
zu beachten.

Asbestaltige Bauteile, wie beschrieben, unter
Einhaltung der TRGS 519 mit allen erforderlichen
Arbeitsschutzmaßnahmen, komplett demontieren,
ordnungsgemäß verpacken und für die vorschriftsgemäße
Entsorgung in dazu geeigneten Containern bereitstellen.

Die gesonderte Entfernung dieser Produkte wird mit dem
Ziel durchgeführt, die Vermischung deren Abbruchabfälle
mit restlichen Abbruchabfällen zu vermeiden.

Entsorgungsnachweis gemäß Nachweisverordnung ist
erforderlich.
Menge: 65,000 m2

**01.06.0060 Demontage u. Entsorgung asbesthaltige Flachdichtungen, schadstoffbelas**
Fachgerechter Rückbau und Entsorgung von asbesthaltiger
Flachdichtungen in Flanschverbindungen des
Rohrleitungssystems, Material entsorgungsgerecht
verpacken, laden, transportieren und fachgerecht
entsorgen, einschl. Deponiegebühr.

Abbruchbereiche :Gesamte Gebäude, 2a + 2b
  [verdeckt]
Abbruchhöhen :bis ca. +3,60 m

Auszug aus dem Schadstoffgutachten:
Einstufung der Dichtungspappen in älteren
Flanschverbindungen als schwachgebundenes
Asbestprodukt.

Eine Gesundheitsgefährdung ist nicht zu erwarten, da
die Produkte sich i.d.R. im fachgerecht eingebauten
Zustand befinden.

Es sind keine Sofortmaßnahmen einzuleiten.
Im Rahmen von Rückbauarbeiten sind die Dichtungen nach
den Vorgaben der TRGS 519 fachgerecht zu entfernen.

Die Flansche sind abzukleben und ohne Freilegen des
Produktes aus dem Rohrleitungssystem zu trennen.

Asbestaltige Bauteile, wie beschrieben, unter
Einhaltung der TRGS 519 mit allen erforderlichen
Arbeitsschutzmaßnahmen, komplett demontieren,
ordnungsgemäß verpacken und für die vorschriftsgemäße
Entsorgung in dazu geeigneten Containern bereitstellen.

Die gesonderte Entfernung dieser Produkte wird mit dem
Ziel durchgeführt, die Vermischung deren Abbruchabfälle
mit restlichen Abbruchabfällen zu vermeiden.

Entsorgungsnachweis gemäß Nachweisverordnung ist
erforderlich.
Menge: 60,000 Stk

**01.06.0070 Abbruch u. Entsorgung der Bodenplatte mit PCB-Beschichtung, schadstoff**
Fachgerechter Abbruch und Entsorgung der Kellersohle
aus Stahlbeton mit einer schadstoffbelasteten
Bodenbeschichtung aus Polychlorierte Biphenyle (PCB)
Schutzfarbe auf der Bodenoberfläche, mittels
emissionsarmen BT-Verfahren bzw. mind. 1,5cm
Fräsverfahren anzuwenden. Stoffe lösen, Material
entsorgungsgerecht verpacken, laden, transportieren und
gesonderte fachgerecht entsorgen, einschl.
Deponiegebühr.

Abbruchbereiche :Kellergeschoss Gebäude 2a + 2b

Auszug aus dem Schadstoffgutachten:
Von dem vorgefundenen Produkt ist im eingebauten
Zustand keine Gesundheitsgefahr abzuleiten.

Es sind keine Sofortmaßnahmen einzuleiten.

Bei abrasiven Arbeiten (schleifen, anrauen) sind
Schutzmaßnahmen nach DGUV 101-004 bzw. TRGS 524
zwingend einzuhalten.

Bei Rückbauarbeiten ist das Material ist als PCB-
haltiger bzw.
als gefährlicher Abfall fachgerecht zu entsorgen bzw.
die Kellerbodenplatte separat zu entsorgen.
Menge: 1228,000 m2

**01.06.0080 Demontage u. Entsorgung Leuchtstoffröhren inkl. Kondensatoren, PCB-hal**
Fachgerechte Demontage und Entsorgung von
Leuchtstoffröhren mit PCB haltigen Startern /
Kondensatoren sowie mit Schwermetallen belastet und
andere Entladungslampen im Gebäude.
Stoffe lösen, beschädigungsfreie Einlagerung in
geeignete Behälter, laden, transportieren und
gesonderte fachgerecht entsorgen, einschl.
Deponiegebühr.

Abbruchbereiche :Gesamte Gebäude 2a + 2b

Auszug aus dem Schadstoffgutachten:
Einstufung alter ggf. noch vorhandener Kondensatoren
als
PCB-haltig.

Es ist keine Gesundheitsgefährdung zu erwarten.
Es wurden keine auffälligen Verfärbungen an den
Leuchtmitteln
vorgefunden.
Dabei ist auf Kennzeichnungen wie CD, Cl, CP, C, A30,
A40, A50, PCB, Chlordiphenyl, Clophen und Askarel zu
achten.
Ausbau zerstörungsfrei ohne gesonderte Schutzmaßnahmen
aufgrund von PCB-haltigen Isolierflüssigkeiten,
bruchsicher
verpacken und ordnungsgemäß entsorgen.

Für diese Tätigkeiten sind keine gesonderten
Schutzmaßnahmen aufgrung des Vorhandenseins von PCB-
halzingen Isolierflüssigkeiten erforderlich.

Schwermetalle:
Leuchtstoffröhren bestehen aus einer Glashülle und
Metallteilen aus Stahl und Aluminium; daneben enthalten
sie 0,003-1,5 g Quecksilber, abhängig von der Lampenart
und vom Hersteller. Im eingebauten und unbeschädigten
Zustand ist keine Gesundheitsgefahr abzuleiten.

Aufgrund ihrer möglichen Gehalte an Quecksilber sind
Leuchtstoff- und andere Entladungslampen als
gefährlicher Abfall zu betrachten. Sie sind der
kontrollierten Entsorgung zuzuführen.
Die Sammlung sollte vorzugsweise in speziellen
Sammelsystemen für Elektro- und Elektronikaltgeräte, im
Abholsystem für gefährlichen Abfall oder durch
öffentliche Wertstoffhöfe erfolgen.

Bei den anstehenden Anfallmengen dieser Lampen ist eine
separate Sammlung in speziellen Behältern zu
organisieren.
Menge: 740,000 Stk

**01.06.0090 Demontage u. Entsorgung von Rohrisolierung aus KMF-Dämmung**
Fachgerechter Rückbau und Entsorgung von
Rohrleitungsisolierung mit Dämmmaterial aus alten
Mineralfaserprodukten = KMF-Material (Künstliche
Mineralfaser), Stoffe lösen, Material
entsorgungsgerecht verpacken, laden, transportieren und
gesonderte fachgerecht entsorgen, einschl.
Deponiegebühr.

Abbruchbereiche :Gesamte Gebäude 2a + 2b

Auszug aus dem Schadstoffgutachten:
Aufgrund des Baujahres und der Untersuchungsergebnisse
Einstufung als alte Mineralfaserprodukte.

Aufgrund der Einbausituation ist keine
Gesundheitsgefährdung zu erwarten.

Im Rahmen von Rückbau- oder Umbauarbeiten sind
entsprechende Vorgaben aus der TRGS 521, Tabelle 1a und
2 anzuwenden.

Fachgerechte Entsorgung der Dämmung gemäß den Vorgaben
der TRGS 521, einschl. erf. Schutzmaßnahmen.

Abbruchhöhen :bis ca. +3,60 m

Bei den verwendeten KMF-haltigen Produkten handelt es
sich hier um alte Mineralwolle-Dämmstoffe im Sinne der
Anlage 4 zur TRGS 521 und diese sind in die Kategorie 2
nach TRGS 905 krebserzeugende Stoffe einzuordnen (KI <
30 Kategorie K2 - Krebserzeugend).

Für den Umgang mit künstlichen Mineralfasern sind die
Vorgaben der Gefahrstoffverordnung sowie der TRGS 521
bezüglich Abbruch, Arbeitsschutz, Transport und
Verpackung zu beachten.

Die durch die Demontage anfallenden KMF-haltigen
Abfälle gehören zu den gefährlichen Abfällen. Sie sind
nach Stand der Technik und unter Einhaltung der TRGS
521 fachgerecht auszubauen bzw. zu entfernen, am
Entstehungsort staubdicht zu verpacken und ggf. zu
befeuchten und fachgerecht zu entsorgen.
Menge: 1400,000 m

**01.06.0100 Demontage u. Entsorgung von Mineralfaserdeckenpl. aus KMF**
Fachgerechter Rückbau und Entsorgung von
Mineralfaserdeckenplatten [abgehängt] aus KMF-Material
(Künstliche Mineralfaser), Stoffe lösen, Material
entsorgungsgerecht verpacken, laden, transportieren und
gesonderte fachgerecht entsorgen, einschl.
Deponiegebühr.

Abbruchbereiche :1.OG Gebäude, 2a + 2b
  [R.1.021]

Auszug aus dem Schadstoffgutachten:
Aufgrund des Baujahres und der Untersuchungsergebnisse
Einstufung als alte Mineralfaserprodukte.

Aufgrund der Einbausituation ist keine
Gesundheitsgefährdung zu erwarten.

Im Rahmen von Rückbau- oder Umbauarbeiten sind
entsprechende Vorgaben aus der TRGS 521, Tabelle 1a und
2 anzuwenden.

Fachgerechte Entsorgung der Dämmung gemäß den Vorgaben
der TRGS 521, einschl. erf. Schutzmaßnahmen.

Abbruchhöhen :bis ca. +3,60 m

Bei den verwendeten KMF-haltigen Produkten handelt es
sich hier um alte Mineralwolle-Dämmstoffe im Sinne der
Anlage 4 zur TRGS 521 und diese sind in die Kategorie 2
nach TRGS 905 krebserzeugende Stoffe einzuordnen (KI <
30 Kategorie K2 - Krebserzeugend).

Für den Umgang mit künstlichen Mineralfasern sind die
Vorgaben der Gefahrstoffverordnung sowie der TRGS 521
bezüglich Abbruch, Arbeitsschutz, Transport und
Verpackung zu beachten.

Die durch die Demontage anfallenden KMF-haltigen
Abfälle gehören zu den gefährlichen Abfällen. Sie sind
nach Stand der Technik und unter Einhaltung der TRGS
521 fachgerecht auszubauen bzw. zu entfernen, am
Entstehungsort staubdicht zu verpacken und ggf. zu
befeuchten und fachgerecht zu entsorgen.
Menge: 255,000 m2

**01.06.0110 Zulage Mineralfaserdeckenpl. aus KMF mit Holzfaserüberzug**
Zulage Position für den fachgerechten Rückbau und
Entsorgung von Mineralfaserdeckenplatten mit
Holzfaserüberzug aus KMF-Material (Künstliche
Mineralfaser), Stoffe lösen, Material
entsorgungsgerecht verpacken, laden, transportieren und
gesonderte fachgerecht entsorgen, einschl.
Deponiegebühr.

Abbruchbereiche : Kellergeschoss Gebäude, 2a + 2b

Auszug aus dem Schadstoffgutachten:
Aufgrund des Baujahres und der Untersuchungsergebnisse
Einstufung als alte Mineralfaserprodukte.

Aufgrund der Einbausituation ist keine
Gesundheitsgefährdung zu erwarten.

Im Rahmen von Rückbau- oder Umbauarbeiten sind
entsprechende Vorgaben aus der TRGS 521, Tabelle 1a und
2 anzuwenden.

Fachgerechte Entsorgung der Dämmung gemäß den Vorgaben
der TRGS 521, einschl. erf. Schutzmaßnahmen.

Abbruchhöhen :bis ca. +2,50 m

Bei den verwendeten KMF-haltigen Produkten handelt es
sich hier um alte Mineralwolle-Dämmstoffe im Sinne der
Anlage 4 zur TRGS 521 und diese sind in die Kategorie 2
nach TRGS 905 krebserzeugende Stoffe einzuordnen (KI <
30 Kategorie K2 - Krebserzeugend).
Menge: 1258,000 m2

**01.06.0120 Demontage u. Entsorgung von Mineralwollisolieung aus KMF-Dämmung**
Fachgerechter Rückbau und Entsorgung von
Mineralwollisolierung mit Dämmmaterial aus alten
Mineralfaserprodukten = KMF-Material (Künstliche
Mineralfaser), Stoffe lösen, Material
entsorgungsgerecht verpacken, laden, transportieren und
gesonderte fachgerecht entsorgen, einschl.
Deponiegebühr.

Abbruchbereiche :Außenwand Gebäude, 2a + 2b

Auszug aus dem Schadstoffgutachten:
Aufgrund des Baujahres und der Untersuchungsergebnisse
Einstufung als alte Mineralfaserprodukte.

Aufgrund der Einbausituation ist keine
Gesundheitsgefährdung zu erwarten.

Im Rahmen von Rückbau- oder Umbauarbeiten sind
entsprechende Vorgaben aus der TRGS 521, Tabelle 1a und
2 anzuwenden.

Fachgerechte Entsorgung der Dämmung gemäß den Vorgaben
der TRGS 521, einschl. erf. Schutzmaßnahmen.

Abbruchhöhen :bis ca. +3,60 m

Bei den verwendeten KMF-haltigen Produkten handelt es
sich hier um alte Mineralwolle-Dämmstoffe im Sinne der
Anlage 4 zur TRGS 521 und diese sind in die Kategorie 2
nach TRGS 905 krebserzeugende Stoffe einzuordnen (KI <
30 Kategorie K2 - Krebserzeugend).

Für den Umgang mit künstlichen Mineralfasern sind die
Vorgaben der Gefahrstoffverordnung sowie der TRGS 521
bezüglich Abbruch, Arbeitsschutz, Transport und
Verpackung zu beachten.

Die durch die Demontage anfallenden KMF-haltigen
Abfälle gehören zu den gefährlichen Abfällen. Sie sind
nach Stand der Technik und unter Einhaltung der TRGS
521 fachgerecht auszubauen bzw. zu entfernen, am
Entstehungsort staubdicht zu verpacken und ggf. zu
befeuchten und fachgerecht zu entsorgen.
Menge: 2980,000 m2

**01.06.0130 Demontage u. Entsorgung von Mineralwolle aus KMF-Dämmung**
Fachgerechter Rückbau und Entsorgung von Mineralwolle
hinter abgehängter Decken mit Dämmmaterial aus alten
Mineralfaserprodukten = KMF-Material (Künstliche
Mineralfaser), Stoffe lösen, Material
entsorgungsgerecht verpacken, laden, transportieren und
gesonderte fachgerecht entsorgen, einschl.
Deponiegebühr.

Abbruchbereiche :Gebäude 2a, Flure EG & 1. OG
  Gebäude 2b, Flure
& Nassbereiche
  EG & 1. OG

Auszug aus dem Schadstoffgutachten:
Aufgrund des Baujahres und der Untersuchungsergebnisse
Einstufung als alte Mineralfaserprodukte.

Aufgrund der Einbausituation ist keine
Gesundheitsgefährdung zu erwarten.

Im Rahmen von Rückbau- oder Umbauarbeiten sind
entsprechende Vorgaben aus der TRGS 521, Tabelle 1a und
2 anzuwenden.

Fachgerechte Entsorgung der Dämmung gemäß den Vorgaben
der TRGS 521, einschl. erf. Schutzmaßnahmen.

Abbruchhöhen :bis ca. +3,50 m

Bei den verwendeten KMF-haltigen Produkten handelt es
sich hier um alte Mineralwolle-Dämmstoffe im Sinne der
Anlage 4 zur TRGS 521 und diese sind in die Kategorie 2
nach TRGS 905 krebserzeugende Stoffe einzuordnen (KI <
30 Kategorie K2 - Krebserzeugend).

Für den Umgang mit künstlichen Mineralfasern sind die
Vorgaben der Gefahrstoffverordnung sowie der TRGS 521
bezüglich Abbruch, Arbeitsschutz, Transport und
Verpackung zu beachten.

Die durch die Demontage anfallenden KMF-haltigen
Abfälle gehören zu den gefährlichen Abfällen. Sie sind
nach Stand der Technik und unter Einhaltung der TRGS
521 fachgerecht auszubauen bzw. zu entfernen, am
Entstehungsort staubdicht zu verpacken und ggf. zu
befeuchten und fachgerecht zu entsorgen.
Menge: 695,000 m2

**01.06.0140 Zulage von Mineralwolle unter Holzfaserplatten aus KMF-Dämmung**
Zulage Position für den fachgerechten Rückbau und
Entsorgung von Mineralwolle unter Holzfaserplatten mit
Dämmmaterial aus alten Mineralfaserprodukten = KMF-
Material (Künstliche Mineralfaser), Stoffe lösen,
Material entsorgungsgerecht verpacken, laden,
transportieren und gesonderte fachgerecht entsorgen,
einschl. Deponiegebühr.

Abbruchbereiche :Dachboden Hauptgebäude und Anbau
Gebäude 2a & 2b

Auszug aus dem Schadstoffgutachten:
Aufgrund des Baujahres und der Untersuchungsergebnisse
Einstufung als alte Mineralfaserprodukte.

Aufgrund der Einbausituation ist keine
Gesundheitsgefährdung zu erwarten.

Im Rahmen von Rückbau- oder Umbauarbeiten sind
entsprechende Vorgaben aus der TRGS 521, Tabelle 1a und
2 anzuwenden.

Fachgerechte Entsorgung der Dämmung gemäß den Vorgaben
der TRGS 521, einschl. erf. Schutzmaßnahmen.

Abbruchhöhen :bis ca. +3,50 m

Bei den verwendeten KMF-haltigen Produkten handelt es
sich hier um alte Mineralwolle-Dämmstoffe im Sinne der
Anlage 4 zur TRGS 521 und diese sind in die Kategorie 2
nach TRGS 905 krebserzeugende Stoffe einzuordnen (KI <
30 Kategorie K2 - Krebserzeugend).
Menge: 1475,000 m2

**01.06.0150 Demontage u. Entsorgung einer Sperrschicht im MW, PAK-haltig**
Fachgerechter Rückbau und Entsorgung von einer
Sperrschicht unter Fußboden, Bitumenbahn, einlagig,
Bahnendicke über 1 bis 2 mm, verklebt, aus Polyzykliche
aromatische Kohlenwasserstoffe (PAK) belastet, Stoffe
lösen, Material entsorgungsgerecht verpacken, laden,
transportieren und gesonderte fachgerecht entsorgen,
einschl. Deponiegebühr.

Abbruchbereiche :Außenwand Gebäude 2a + 2b

Auszug aus dem Schadstoffgutachten:
Potenziell an erdberührten Bauteilen vorhanden.
Aufgrund des Baujahres Einstufung als potenziell PAK-
haltig.

Aufgrund der Einbausituation ist keine
Gesundheitsgefährdung zu erwarten.
Im Rahmen der Rückbauplanung sind ergänzend
Materialproben als Deklarationsanalyse zur
fachgerechten Entsorgung zu entnehmen und um
gegebenenfalls Schutzmaßnahmen nach DGUV-Regel 101-004
festlegen zu können.
Menge: 100,000 m²

**01.06.0160 Demontage u. Entsorgung einer Sockelbeschichtung im MW, PAK-haltig**
Fachgerechter Rückbau und Entsorgung von der
Sockelbeschichtung der Kelleraußenwände aus
Polyzykliche aromatische Kohlenwasserstoffe (PAK)
belastet, Stoffe lösen, Material entsorgungsgerecht
verpacken, laden, transportieren und gesonderte
fachgerecht entsorgen, einschl. Deponiegebühr.

Abbruchbereiche :Außenwand Gebäude 2a + 2b

Auszug aus dem Schadstoffgutachten:
Nach den laboranalytischen Ergebnissen sind diese
Produkte
als bituminöse nicht gefährliche Abfälle einzustufen.

Von den vorgefundenen Produkten ist im eingebauten
Zustand
keine Gesundheitsgefahr abzuleiten.

Bei Rückbauarbeiten ist die Abdichtung sowie die
Außenwand des Kellergeschosses vom weiteren Bauschutt
zu separieren.
Menge: 1080,000 m²

**01.06.0170 Demontage u. Entsorgung von Abdichtungen unter Estriche, PAK-haltig**
Fachgerechter Rückbau und Entsorgung der Abdichtung
unter Estriche im Bereich von Nassräumen, aus
Polyzykliche aromatische Kohlenwasserstoffe (PAK)
belastet, Stoffe lösen, Material entsorgungsgerecht
verpacken, laden, transportieren und gesondert
fachgerecht entsorgen, einschl. Deponiegebühr.

Abbruchbereiche :Nassräume Gebäude 2a + 2b

Auszug aus dem Schadstoffgutachten:
Nach den laboranalytischen Ergebnissen sind diese
Produkte
als bituminöse nicht gefährliche Abfälle einzustufen.

Von den vorgefundenen Produkten ist im eingebauten
Zustand
keine Gesundheitsgefahr abzuleiten.

Bei Rückbauarbeiten ist die Abdichtung sowie die
Außenwand des Kellergeschosses vom weiteren Bauschutt
zu separieren.
Menge: 406,000 m²

**01.06.0180 Demontage u. Entsorgung Polystyroldämmung unter Estriche, aus HBCD**
Fachgerechter Rückbau und Entsorgung der Wärmedämmung
aus Polystyroldämmung unter Estriche, bestehend aus
Flammschutzmittel (HBCD) belastet, Stoffe lösen,
Material entsorgungsgerecht verpacken, laden,
transportieren und gesondert fachgerecht entsorgen,
einschl. Deponiegebühr.

Abbruchbereiche :Erdgeschoss bis 2. Obergeschoss
Gebäude 2a + 2b [außer Nassbereiche]

Auszug aus dem Schadstoffgutachten:
Keine Gesundheitsgefährdung.
Die Produkte gelten als nachweispflichtiger nicht
gefährlicher
Abfall und sind vor Rückbauarbeiten zu separieren.
Menge: 3412,000 m2

**01.06.0190 Demontage u. Entsorgung Polystyroldämmung Gebäudetrennfuge, aus HBCD**
Fachgerechter Rückbau und Entsorgung der Wärmedämmung
aus Polystyroldämmung als Gebäudetrennfuge, Wandfläche
zwischen dem Hauptgebäude und dem Anbau, bestehend aus
Flammschutzmittel (HBCD) belastet, Stoffe lösen,
Material entsorgungsgerecht verpacken, laden,
transportieren und gesondert fachgerecht entsorgen,
einschl. Deponiegebühr.

Abbruchbereiche :Zwischenwand Hauptgebäude & Anbau

Auszug aus dem Schadstoffgutachten:
Keine Gesundheitsgefährdung.
Die Produkte gelten als nachweispflichtiger nicht
gefährlicher
Abfall und sind vor Rückbauarbeiten zu separieren.
Menge: 188,000 m2

#### 01.07 Demontage & Entsorgung von TGA-Bauteilen

*Hinweis*
Hinweis zu TGA-Bauteilen

Demontierte und ausgebaute Materialien werden Eigentum
des Auftragnehmers.

Die einschlägigen Normen und Richtlinien wie TRGS 519
sind zu berücksichtigen.

Flanschverbindungen mit asbesthaltigen Dichtungen sind
auf
keinen Fall zu trennen.

Mit den Angebotspreisen sind folgende Leistungen
abgegolten.

- Vorlage der Entsorgungsnachweise nach den geltenden
 Vorschriften unter Beachtung der Vorgaben durch den
 Nutzer der Anlage.
- Kosten für Abbruch, Entfernen aus dem Gebäude,
 Aufladen, Abtransport und ordnungsgemäße Entsorgung
mit
 Nachweis incl. Gestellung aller erforderlichen Geräte
wie
 Hebezeuge, Kräne, Container usw., sowie notwendigen
 Hilfsmaterialien
- Deponiegebühren für Normalmüll
- Deponiegebühren für Abbruchmaterial das nicht der
 Wiederverwertung zugeführt werden kann und dessen
 Entsorgung auf reinen Bauschuttdeponien nicht zulässig
ist.

Eine exakte Trennung der Abbruchmaterialien in
Container,
ist eine Voraussetzung zur ordnungsgemäßen Entsorgung
und muss unbedingt eingehalten werden.

Für Materialien die auf Sondermülldeponien entsorgt
werden
müssen, sind Bescheinigungen über die ordnungsgemäße
Entsorgung vorzulegen.

Vor Ausführungsbeginn hat der AN anzugeben, welche
Materialien wo entsorgt werden.

Folgende Arbeiten sind in den Einheitspreisen mit
einzukalkulieren, falls es nicht dafür gesonderte
Positionen
im LV gibt:

- Außerbetriebsetzen der Anlagenteile, Verschließen
bzw.
 Sichern und Kennzeichnen der Trennstellen und
 Anschlusssysteme sowie Anlagenentleerung.

- Demontage der zugehörigen Stahlkonstruktion für
Stütz-,
 Hänge-, Trag- und Sonderbefestigungen incl.
Rohrschellen,
 Gleitlager.

- Schutz- und Sicherungsmaßnahmen nach UVV und
 Arbeitsstättenrichtlinien

- Schutzmaßnahmen gegen Beschädigung, Schmutz und
 Staub von weiter bzw. neu zu nutzenden Einrichtungsgegenständen und Anlagenteile

- Schmutzzulagen etc.

In der Kalkulation der Demontagearbeiten ist zu
berücksichtigen, dass die Leistungen nicht unbedingt in
einem Arbeitsgang erfolgen, sondern zeitlich versetzt
entsprechend dem Baufortschritt ausgeführt werden
können
bzw. müssen.

Vor Abgabe des Angebotes sind vom Bieter Kenntnisse für
die örtlichen Gegebenheiten einzuholen.
Nachträgliche Forderungen auf Grund von Unkenntnis
dieser
werden vom AG nicht anerkannt!

Vorhandene Installationshöhen:

- Montagehöhen bis ca. 3,00 m über OkFFb.

**01.07.0010 Abbruch u. Entsorgung von Frischwasserleitungen DN 13 bis DN 40**
Abbruch und Entsorgung einschl. Abtrennen von
vorhandene Rohrleitungen (Trinkwasser) im gesamten
Gebäudekomplex aus nichtrostendem Stahl, Kupfer oder
Kunststoff, zwischen DN 13 bis DN 40, einschl. Form- &
Rohrverbindungen mit Steckmuffen, Dichtung aus
Gummiring, Verbindungsstücke und Rohrummantelungen /
Dämmmaterialen, Befestigungen sowie sonstiger
Zubehörteile.

Frischwasser aus Stahl, Kupfer oder Kunststoff in
horizontaler oder vertikaler Verlegung an der
Bestandsmauerwerkswand.

Einschl. aller zu dieser Maßnahme erforderlichen
Nebenleistungen, Werkzeuge, Gerüste und Materialien.

Hierzu gehören u. a. Aufstemmen der Wände / Decken zur
Entfernung der Leitungen, Verschliessen der nicht mehr
benötigten Anschlusspunkte, Schmutzzulage etc.

Alle demontierten Teile und Materialien sind von der
Baustelle
abzufahren und entsprechend den gesetzlichen Auflagen
zu entsorgen.
Menge: 2,000 St

**01.07.0020 Abbruch u. Entsorgung von vorh. Abwasser-, Stranglüftungsleitungen**
Abbruch und Entsorgung von der kompletten vorhandene
Abwasser- und WC-Entlüftungsleitungen, im gesamten
Gebäudekomplex - bis DN 150 demontieren,
einschl. Form- & Rohrverbindungen mit Steckmuffen,
Dichtung aus Gummiring, Verbindungsstücke,
Befestigungen sowie sonstiger Zubehörteile.

Abwasserleitungen aus PVC oder PP-Rohren aus
Polypropylen oder als Gusseisen oder Keramik /
Tonwerkstoff - in horizontaler oder vertikaler
Verlegung an der Bestandsmauerwerkswand.

Einschl. aller zu dieser Maßnahme erforderlichen
Nebenleistungen, Werkzeuge, Gerüste und Materialien.

Hierzu gehören u. a. Aufstemmen der Wände / Decken zur
Entfernung der Leitungen, Verschliessen der nicht mehr
benötigten Anschlusspunkte, Schmutzzulage etc.

Nach dem Rückbau von Leitungen sind die im
Wandquerschnitt verbleibenden Rohrstücke und
Leitungsreste aus dem Wandquerschnitt herauszuschlagen.

Alle demontierten Teile und Materialien sind von der
Baustelle
abzufahren und entsprechend den gesetzlichen Auflagen
zu entsorgen.
Menge: 2,000 St

**01.07.0030 Abbruch u. Entsorgung von Sanitärobjekte**
Abbruch und Entsorgung von Sanitärobjekte wie zum
Beispiel Waschtische, WC´s und Urinale, inkl.
Unterkonstruktion.

Einschl. Abbruch und Entsorgung von Einbauten wie
Wasserhahn, Einhand-Mischbatterie, Stahlwinkeln usw.
Inkl. Abbruch aller Unterkonstruktionen und
Befestigungen, Stemm- und Schneidarbeiten usw.

Fachgerecht abbrechen, Abbruchgut -zur eigenen
Verwendung- abfahren und fachgerecht der Entsorgung
zuführen, inkl. Deponie- und Sondermüllkosten.
Menge: 160,000 St

**01.07.0040 Abbruch u. Entsorgung von WC-Trennwänden**
Abbruch und Entsorgung von kompletten WC-Trennwänden,
bestehend aus HPL-Verbundelementen und
Rahmenkonstruktionen aus Metall inkl. Türanlage aus dem
Bestandsgebäude, einschl. Beschläge bzw. Verankerungen.

Material :  Metall, HPL-Platten
oder glw.
Türanlage :  1-flügelige Türanlage [ca. 4 Stück]

Beispiel Abmessung:

a) Front mit Türanlage in der Abmessung:
B / H = ca. 3,65 / 2,10 m
b) Geschlossende Seitenwand in der Abmessung:
B / H = ca. 1,85 / 2,10 m

Fachgerecht abbrechen, Abbruchgut -zur eigenen
Verwendung- abfahren und fachgerecht der Entsorgung
zuführen, inkl. Deponie- und Sondermüllkosten.
Menge: 125,000 m2

**01.07.0050 Abbruch u. Entsorgung Heizungsanlage komplett**
Heizung - Ausrüstungen und Installationen (teilweise
isoliert)
einschl. Unterkonstruktion separierend komplett
fachgerecht
demontiren, aufnehmen, nach dem Material sortieren,
Transport und Verladung zur Verwertung / Entsorgung in
handelsübliche und den gesetzlichen Vorgaben
entsprechende auslaufsichere Container.

Die Kalkulation hat zwingend diesen erhöhten
Trennungsaufwand zu erfassen.

Leistungsort:
- Armaturen, Regeltechnik, Gastherme, Kessel usw.
- Rohrleitungen Stahl, Kunststoff, isoliert mit
Schaumstoff /
Mineralwolle, ...

Einbauort:  Kellergeschoss
Material:  Eisenschrott, Guß,
Kunststoff,
  Bauteile mit
Dämmmaterial!

Achtung: Gesundheitsschutz und Ausführung nach
TRGS 521 beachten!

Ausbau erfolgt vor maschinellem Abbruch.
Menge: 2,000 St

**01.07.0060 Abbruch u. Entsorgung von Heizkörper, l = bis 1,50m**
Vorhandene Heizkörper demontieren und ggf. zerlegen,
einschl. der Wandhaltungen.

Abbruchbereiche : Kellergeschoss - Dachgeschoss
Material :  Plattenheizkörper,
profiliert oder Stahl- Heizkörper
Bautiefe :  bis ca. 300 mm
Bauteilhöhe :bis ca. 1,20m
Bauteilänge :bis ca. 1,50m

Einschl. Thermostatkopf und Verschraubungen sowie der
Heizleitung und sonstiger Zubehörteile.

Der Transport auf dem Betriebsgelände ist
miteinzukalkulieren, einschl. aller zu dieser Maßnahme
erforderlichen Nebenleistungen, Werkzeuge und
Materialien.

Hierzu gehören u.a. Aufstemmen der Wände im
Leitungsbereich.

Alle demontierten und nicht mehr benötigten Bauteile
und Materialien sind von der Baustelle abzufahren und
entsprechend den gesetzlichen Auflagen zu entsorgen.
Menge: 250,000 St

**01.07.0070 Zulage Abbruch Heizkörper, l = bis 2,80m**
Zulage für Mehraufwand bei den Abbruchleistungen der
vorbeschriebenen Position "Vorhandene Heizkörper
demontieren & entsorgen" für das Abbrechen und
Entsorgen von vorhandene Heizkörper mit einer
Bauteillänge von über 1,50m bis zu ca. 2,80m.
Menge: 10,000 St

**01.07.0080 Abbruch u. Entsorgung von Heizungsleitung, bis DN 50**
Vorhandene Heizungsrohrleitungen bis DN 50 demontieren,
einschl. Form- Verbindungsstücke, Isolierungen,
Befestigungen sowie sonstiger Zubehörteile im
kompletten Gebäudekomplex abbrechen und entsorgen.

Heizungsleitungen aus Stahl oder C-Stahl in
horizontaler oder vertikaler Verlegung an der
Bestandsmauerwerkswand.

Einschl. aller zu dieser Maßnahme erforderlichen
Nebenleistungen, Werkzeuge, Gerüste und Materialien.

Hierzu gehören u. a. Aufstemmen der Wände / Decken zur
Entfernung der Leitungen.

Nach dem Rückbau von Leitungen sind die im
Wandquerschnitt verbleibenden Rohrstücke und
Leitungsreste aus dem Wandquerschnitt herauszuschlagen.

Alle demontierten Teile und Materialien sind von der
Baustelle
abzufahren und entsprechend den gesetzlichen Auflagen
zu entsorgen.
Menge: 2,000 St

**01.07.0090 Abbruch u. Entsorgung von Galsleitung, bis DN 250**
Vorhandene Gasrohrleitungen und Gasarmaturen bis DN 250
demontieren, einschl. Form- Verbindungsstücke,
Isolierungen, Befestigungen sowie sonstiger
Zubehörteile.

Die Gasleitung ist ggf. mit Stickstoff zu spülen!

Gasleitungen aus Stahl in horizontaler oder vertikaler
Verlegung an der Bestandsmauerwerkswand.

Einschl. aller zu dieser Maßnahme erforderlichen
Nebenleistungen, Werkzeuge, Gerüste und Materialien.

Hierzu gehören u. a. Aufstemmen der Wände / Decken zur
Entfernung der Leitungen.

Nach dem Rückbau von Leitungen sind die im
Wandquerschnitt verbleibenden Rohrstücke und
Leitungsreste aus dem Wandquerschnitt herauszuschlagen.

Alle demontierten Teile und Materialien sind von der
Baustelle
abzufahren und entsprechend den gesetzlichen Auflagen
zu entsorgen.
Menge: 2,000 St

**01.07.0100 Abbruch u. Entsorgung von Kabelkanälen - Elektroleitungen**
Vorhandene Wand- und Decken Kabelkanäle für
Elektroleitungen im kompletten Gebäudekomplex
demontieren und entsorgen.

Bestehend aus einem PVC- Kunststoffgehäuse, einschl.
mit dem Abbruch der Unterkonstruktion in horizontaler
oder vertikaler Verlegung.

Material:  Kunststoff
Bautiefe:  bis ca. 60 mm
Bauteilhöhe: bis ca. 150 mm
Höhe Decken :bis ca. 3,00 m
Bauteillänge: je Raumbreite

Einschl. der Elektro- & Datenkabel im Kanal und dessen
Einbauten wie Steckdosen, Schalter und sonstiger
Zubehörteilen.

Der Transport auf dem Betriebsgelände ist miteinzukalkulieren, einschl. aller zu dieser Maßnahme
erforderlichen Nebenleistungen, Werkzeuge und
Materialien.

Hierzu gehören u. a. Aufstemmen der Wände und Decken
zur Verlängerung der Leitungen, Schmutzzulage, etc..

Nach dem Rückbau von Leitungen sind die im
Wandquerschnitt verbleibenden Rohrstücke und
Leitungsreste aus dem Wandquerschnitt herauszuschlagen.

Alle demontierten und nicht mehr benötigen Bauteile und
Materialien sind von der Baustelle abzufahren und
entsprechend den gesetzlichen Auflagen zu entsorgen.
Menge: 2,000 St

**01.07.0110 Abbruch u. Entsorgung von Schalter & Elektrokabel**
Vorhandene Elektroinstallation wie Schalter, Taster,
Schukosteckdosen, Abzweigkästen und -dosen TAE/ BNC
RJ45, sowie Aufputz verlegte Elektrokabel einschl.
Befestigungsmaterial die auf Wand- und Deckenflächen
verlegt sind im kompletten Gebäudekomplex zu
demontieren und entsorgen.

Bestehend aus einem PVC- Kunststoffgehäuse, einschl.
mit dem Abbruch der Unterkonstruktion in horizontaler
oder vertikaler / horizontale Verlegung.

Material:  Kunststoff,
Elektrokabel
Höhe Decken :bis ca. 3,00 m
Bauteillänge: je Raumbreite

Der Transport auf dem Betriebsgelände ist miteinzukalkulieren, einschl. aller zu dieser Maßnahme
erforderlichen Nebenleistungen, Werkzeuge und
Materialien.

Hierzu gehören u. a. Aufstemmen der Wände und Decken
zur Verlängerung der Leitungen, Schmutzzulage, etc.

Nach dem Rückbau von Leitungen sind die im
Wandquerschnitt verbleibenden Rohrstücke und
Leitungsreste aus dem Wandquerschnitt herauszuschlagen.

Alle demontierten und nicht mehr benötigen Bauteile und
Materialien sind von der Baustelle abzufahren und
entsprechend den gesetzlichen Auflagen zu entsorgen.
Menge: 2,000 St

**01.07.0120 Abbruch u. Entsorgung von Deckenleuchten**
Abbruch und Entsorgung von "Büroleuchten"
Deckenleuchten als Aufputzleuchten oder als
Pendelleuchten in unterschliedlichen Abmessungen,
einschl. Fassung, Leuchtmittel [Leuchtstoffröhren] und
Deckenverkabelung [Aufputz].

Höhe Decken :bis ca. 3,00 m
Abmessungen :ca. 150 x 30 x 10
Material :  Metall-, Aluminium
und Kunststoff

Notwendige Arbeitsgerüste sind einzukalkulieren.

Rückbau und Entsorgung der Leuchtenkonstruktion
einschließlich der gesamten UK, Abstandhaltern,
Tragrasterschienen, Auflagerwinkel,
Randabschlusswinkel, Befestigungsmaterial, etc.

Der Rückbau von Abhangösen, Schrauben und Dübeln ist in
die Leistung mit einzukalkulieren und mit auszuführen.

Die Entsorgung von gefährlicher Leuchtstoffröhren und
andere quecksilberhaltige Abfälle, Starter und
Halogenleuchten, wird gesondert vergütet!
Menge: 530,000 St

**01.07.0130 Abbruch u. Entsorgung von Elt.-Unterverteilung o. Einbauten**
Abbruch und Entsorgung von Elektro-Unterverteiler oder
Elektro-Schaltschränke unterschliedlichen Abmessungen.

Abmessungen :ca. 150 x 150 x 35cm
Material :  Metall-, Aluminium
und Kunststoff

Rückbau und Entsorgung der Bauteile, einschließlich der
gesamten UK, Abstandhaltern, Tragrasterschienen,
Auflagerwinkel, Randabschlusswinkel,
Befestigungsmaterial, etc.

Der Transport auf dem Betriebsgelände ist miteinzukalkulieren, einschl. aller zu dieser Maßnahme
erforderlichen Nebenleistungen, Werkzeuge und
Materialien.

Alle demontierten und nicht mehr benötigen Bauteile und
Materialien sind von der Baustelle abzufahren und
entsprechend den gesetzlichen Auflagen zu entsorgen.
Menge: 4,000 St

**01.07.0140 Abbruch u. Entsorgung Lüftungsanlage komplett**
Lüftungsanlage - Ausrüstungen und Installationen
(teilweise isoliert) einschl. Unterkonstruktion
separierend komplett fachgerecht demontieren,
aufnehmen, nach dem Material sortieren, Transport und
Verladung zur Verwertung / Entsorgung in handelsübliche
und den gesetzlichen Vorgaben
entsprechende auslaufsichere Container.

Die Kalkulation hat zwingend diesen erhöhten
Trennungsaufwand zu erfassen.

Leistungsort:
- Armaturen, Regeltechnik, Leitungen, Filter usw.
- Lüftungskanäle Metall-, Kunststoff, isoliert mit
Schaumstoff /
Mineralwolle, ...

Einbauort:  Dachgeschoss
Material:  Eisenschrott,
Metall, Kunststoff,
  Bauteile mit
Dämmmaterial!

Achtung: Gesundheitsschutz und Ausführung nach
TRGS 521 beachten!

Ausbau erfolgt vor maschinellem Abbruch.
Menge: 2,000 St

**01.07.0150 Abbruch u. Entsorgung von Metallbauteilen, Lüftungskanäle**
Abbruch und Entsorgung von kompletten Metallbauteilen
von TGA-Anlagen, wie alte Lüftungskanälen oder
Wickelfalzrohren incl. Unterkonstrutionen / Halterungen
und Verankerungen, im kompletten Gebäudekomplex.

Fachgerecht abbrechen, Abbruchgut -zur eigenen
Verwendung- abfahren und fachgerecht der Entsorgung
zuführen, inkl. Deponie- und Sondermüllkosten.

Abmessungen :B / L = ca. bis 0,60 / 0,75 m
Material :  Metall-, oder
Aluminiumwerkstoff
Abbruchbereiche :Untergeschoss - Dachgeschoss

Rückbau und Entsorgung der Kanalkonstruktion
einschließlich der gesamten UK, Abstandhaltern,
Tragrasterschienen, Auflagerwinkel,
Randabschlusswinkel, Befestigungsmaterial, Dehnungs- &
Entkopplungsmanschetten etc.

Der Rückbau von Abhangösen, Schrauben und Dübeln ist in
die Leistung mit einzukalkulieren und mit auszuführen.
Menge: 2,000 St

#### 01.08 Abbruch & Entsorgung von unbelasteten Bauteilen

**01.08.0010 Abbruch u. Entsorgung von Blitzschutzleitungen**
Fachgerechtes Abbrechen und Entsorgen der
Blitzschutzleitungen an den Dachflächen, bestehend aus
ca.10mm Runddraht aus Aluminium oder Edelstahl (V4A)
einschl. der Befestigungsmaterialien wie Halterungen,
Verbindungsklemmen, Edelstahlwinkel, Anschlussklemmen
usw., Trenn- und Schneidarbeiten sind einzukalkulieren.

Abbruchmaterial aufnehmen, sicher verladen und von der
Dachfläche schaffen, transportieren und fachgerecht
entsorgen, incl. Deponiegebühr.

Dachneigung: bis ca. 30° Grad;
Firsthöhe:  bis ca. 14,3 m
Material:  Edelstahl oder
Aluminium

Fachgerecht abbrechen, Abbruchgut -zur eigenen
Verwendung- abfahren und fachgerecht der Entsorgung
zuführen, inkl. Deponie- und Sondermüllkosten.
Menge: 260,000 m

**01.08.0020 Abbruch u. Entsorgung von Antennen inkl. Halterung**
Abbrechen und Entsorgen Antenne oder Satelitenschüssel
an der Dachfläche, einschl. der Befestigungsmaterialien
wie Halterungen, Verbindungsklemmen, Edelstahlwinkel,
Anschlussklemmen usw., Trenn- und Schneidarbeiten sind
einzukalkulieren.

Abbruchmaterial aufnehmen, sicher verladen und von der
Dachfläche schaffen, transportieren und fachgerecht
entsorgen, inkl. Deponiegebühr.

Dachneigung: bis ca. 30° Grad;
Firsthöhe:  bis ca. 14,30 m
Material:  Edelstahl oder
Aluminium

Fachgerecht abbrechen, Abbruchgut -zur eigenen
Verwendung- abfahren und fachgerecht der Entsorgung
zuführen, inkl. Deponie- und Sondermüllkosten.
Menge: 2,000 St

**01.08.0030 Abbruch u. Entsorgung von Schneefanggitter**
Abbruch und Entsorgung von Schneefanggitter auf der
Bestands- Dachfläche bestehend aus Metallgitter Höhe
ca. 25cm, inkl. Abbruch der Unterkonstruktionen und
Befestigungen wie Stahlwinkel oder Haken, Klemmen usw.,
an der Dachkonstruktion.

Abbruchmaterial aufnehmen, sicher verladen und von der
Dachfläche schaffen, transportieren und fachgerecht
entsorgen, inkl. Deponiegebühr.

Dachneigung: bis ca. 30° Grad;
Traufhöhe:  bis ca. 14,30 m
Material:  Metallwerkstoff

Fachgerecht abbrechen, Abbruchgut -zur eigenen
Verwendung- abfahren und fachgerecht der Entsorgung
zuführen, inkl. Deponie- und Sondermüllkosten.
Menge: 60,000 m

**01.08.0040 Abbruch u. Entsorgung von Dachrinnen und Traufbohlen**
Abbruch und Entsorgung von halbrunden Dachrinnen aus
Zink, mit der Nenngröße von 333 bis 400, im Bereich der
Traufe, auf den Dachflächen.

Inkl. Abbruch der Unterkonstruktionen bestehend aus
einer Traufbohle und ggf. eines Traufblechs /
Rinneneinhangblech und aller Befestigungen wie
Rinnenhalter, Rinnen-Einhangstutzen, Rinnenköpfe und
Dehnungsfugen o.ä..

Abbruchmaterial aufnehmen, sicher verladen und von der
Dachfläche schaffen, transportieren und fachgerecht
entsorgen, inkl. Deponiegebühr.

Dachneigung: bis ca. 30° Grad;
Traufhöhe:  bis ca. 14,30 m
Material:  Zink,
Metallwerkstoff

Fachgerecht abbrechen, Abbruchgut -zur eigenen
Verwendung- abfahren und fachgerecht der Entsorgung
zuführen, inkl. Deponie- und Sondermüllkosten.
Menge: 260,000 m

**01.08.0050 Abbruch u. Entsorgung von Regenfallleitungen und Formstücke**
Abbruch und Entsorgung von runden Regenfallleitungen
aus Zink, mit der Nenngröße von DN100 bis DN 200, im
Bereich der Traufe, auf den Dachflächen.

Inkl. Abbruch von Formstücken bestehend aus
Fallrohrbögen, Standrohr oder -abzweige und aller
Befestigungen wie Fallrohrschellen die im Mauerwerk
verankert sind o.ä..

Abbruchmaterial aufnehmen, sicher verladen und von der
Dachfläche schaffen, transportieren und fachgerecht
entsorgen, inkl. Deponiegebühr.

Dachneigung: bis ca. 30° Grad;
Traufhöhe:  bis ca. 14,30 m
Material:  Zink,
Metallwerkstoff

Fachgerecht abbrechen, Abbruchgut -zur eigenen
Verwendung- abfahren und fachgerecht der Entsorgung
zuführen, inkl. Deponie- und Sondermüllkosten.
Menge: 160,000 m

**01.08.0060 Abbruch u. Entsorgung von Dachausstiegen / Dachluken**
Abbruch und Entsorgung von Dachausstiegsfenster oder
Dachluken einschl. Dachlukenzargenabdeckung und
Einfach- Verglasung, auf der zuvor genannten
Dachfläche. Inkl. Abbruch der Unterkonstruktionen und
Befestigungen wie Stahlwinkel, Klemmen usw., an der
zuvor genannten Dachkonstruktion.

Abbruchmaterial aufnehmen, sicher verladen und von der
Dachfläche schaffen, transportieren und fachgerecht
entsorgen, inkl. Deponiegebühr.

Größe:  bis ca. 450/550 mm
Material:  Glasscheibe,
Zinkblech,  Metallwerkstoffe

Fachgerecht abbrechen, Abbruchgut -zur eigenen
Verwendung- abfahren und fachgerecht der Entsorgung
zuführen, inkl. Deponie- und Sondermüllkosten.
Menge: 12,000 St

**01.08.0070 Zulage Abbruch u. Entsorgung von Ortgangabdeckung**
Zulage für das fachgerechte Abbrechen und Entsorgen von
Ortgangabdeckung im Bereich des Ortgangs, inkl. Abbruch
aller Unterkonstruktionen aus Holzwerkstoff und
Befestigungen wie Stahlwinkel, Klemmen usw., Stemm- und
Schneidarbeiten, an der Dachkonstruktion.

Abbruchmaterial aufnehmen, sicher verladen und von den
Dachflächen schaffen, transportieren und fachgerecht
entsorgen, inkl. Deponiegebühr.

Material:  HPL-Platten,
Holzwerkstoff
Breite:  von ca. 30cm - ca.
40cm

Fachgerecht abbrechen, Abbruchgut -zur eigenen
Verwendung- abfahren und fachgerecht der Entsorgung
zuführen, inkl. Deponie- und Sondermüllkosten.
Menge: 127,000 m

**01.08.0080 Abbruch u. Entsorgung von Dachrandanschlüsse aus Walzblei**
Abbruch und Entsorgung von Dachrandanschlüssen an
aufgehenden Wandbauteilen wie Giebelwänden,
Schornsteinköpfen, bestehend aus Walzblei / Bleiband,
Wakaflex oder auch Dachdeckerblei, inkl. Abbruch der
Unterkonstruktionen aus Holzwerkstoffen und
Befestigungsmaterial wie Kappleisten o. ä.

Abbruchmaterial aufnehmen, sicher verladen und von der
Dachfläche schaffen, transportieren und fachgerecht
entsorgen, inkl. Deponiegebühr.

Breite:  bis ca. 450 mm
Material:  Blei, Bleiverbund,
Blech

Fachgerecht abbrechen, Abbruchgut -zur eigenen
Verwendung- abfahren und fachgerecht der Entsorgung
zuführen, inkl. Deponie- und Sondermüllkosten.
Menge: 14,000 m

**01.08.0090 Abbruch u. Entsorgung eines Traufkastens aus HPL-Platten**
Abbruch und Entsorgung eines Traufkastens und
Ortgangverkleidung umlaufend, bestehend aus HPL-
Schichtpressplatten (Trespa) und mit unterschiedlicher
Ausladung [Tiefe], inkl. Abbruch der
Unterkonstruktionen aus ggf. Holzwerkstoffen und
Befestigsmaterial wie Schrauben, Nägel, Kappleisten
o.ä..

Abbruchmaterial aufnehmen, sicher verladen und von der
Dachfläche schaffen, transportieren und fachgerecht
entsorgen, inkl. Deponiegebühr.

Tiefe Ausladung: von ca. 20cm - ca. 40cm
Material:  HPL-Platten,
Holzwerkstoff

Fachgerecht abbrechen, Abbruchgut -zur eigenen
Verwendung- abfahren und fachgerecht der Entsorgung
zuführen, inkl. Deponie- und Sondermüllkosten.
Menge: 258,000 m

**01.08.0100 Zulage Abbruch u. Entsorgung Fassadenplatten aus HPL-Platten**
Zulage für den Abbruch und Entsorgung von flächigen
Fassadenplatten, bestehend aus HPL Schichtpressplatten
(Trespa) im Bereich der Giebelwände und im
Eingangsbereich, vertikal und horizontal verlegt, inkl.
Abbruch der Unterkonstruktionen aus ggf.
Holzwerkstoffen und Befestigsmaterial wie Schrauben,
Nägel, Kappleisten o.ä..

Abbruchmaterial aufnehmen, sicher verladen und von der
Dachfläche schaffen, transportieren und fachgerecht
entsorgen, inkl. Deponiegebühr.

Material:  HPL-Platten,
Holzwerkstoff

Fachgerecht abbrechen, Abbruchgut -zur eigenen
Verwendung- abfahren und fachgerecht der Entsorgung
zuführen, inkl. Deponie- und Sondermüllkosten.
Menge: 110,000 m2

**01.08.0110 Abbruch u. Entsorgung der Dacheindeckung aus Dachziegeln**
Abbruch und Entsorgung von einer kompletten flächigen
Dacheindeckung, einschließlich Abbruch / Rückbau von
Lüftungsziegeln, Sanitärlüfterziegeln, First- oder
Gratziegel,
einzelne Glasdachziegeln.

Die Dachpfannen sind mit Mörtel verstrichen
[vermörtelt]
und gegen Windsog mit Metallhaken an den Dachlatten
gesichert!

Inkl. Abbruch der Unterkonstruktionen und Befestigungen
wie Stahlwinkel, Klemmen usw., Stemm- und
Schneidarbeiten, an der Dachkonstruktion.

Abbruchmaterial aufnehmen, sicher verladen und von der
Dachfläche schaffen, transportieren und fachgerecht
entsorgen, inkl. Deponiegebühr.

Material :  Ziegeleindeckung
oder Dachstein
Dachneigung :Satteldach, ca. 30°  Dachneigung

Firsthöhe :  bis ca. + 14,30m

Abbruchbereiche :Dächer

Fachgerecht abbrechen, Abbruchgut -zur eigenen
Verwendung- abfahren und fachgerecht der Entsorgung
zuführen, inkl. Deponie- und Sondermüllkosten.
Menge: 2100,000 m2

**01.08.0120 Abbruch u. Entsorgung von Dachunterspannbahn**
Abbruch und Entsorgung der alten Dachunterspannbahn /
Dachfolie bestehend aus zwei Schichten Polyethylenfolie
und einer dazwischenliegenden Einlage aus PP-Netz,
inkl. Abbruch der Unterkonstruktionen aus
Holzwerkstoffen und Befestigungsmaterial wie
Kappleisten o. ä.

Abbruchmaterial aufnehmen, sicher verladen und von der
Dachfläche schaffen, transportieren und fachgerecht
entsorgen, inkl. Deponiegebühr.

Material:  Polyethylenfolie,
PP-Netz

Fachgerecht abbrechen, Abbruchgut -zur eigenen
Verwendung- abfahren und fachgerecht der Entsorgung
zuführen, inkl. Deponie- und Sondermüllkosten.
Menge: 2100,000 m2

**01.08.0130 Abbruch u. Entsorgung von Bodenbelag aus PVC / Linoleum**
Fachgerechtes abbrechen von Bodenbeläge aus PVC- oder
Linoleumbelag inkl. entfernen der Klebereste und
umlaufender an der Wand befestigte Fußleisten aus Holz,
Textil oder Kunststoff, auf Estrich oder
Betonoberflächen verlegt aufnehmen.

Abbruchbereiche :Untergeschoss - 2.Obergeschoss

Abbruchverfahren (Bohr-, Stemm- und/oder
Schneidverfahren) nach Wahl des AN

Fachgerecht abbrechen, einschl. Transport aus dem
Gebäude Abbruchgut -zur eigenen Verwendung- abfahren
und fachgerecht der Entsorgung zuführen, inkl. Deponie-
und Sondermüllkosten.
Menge: 2600,000 m2

**01.08.0140 Zulage Treppenstufen von Bodenbelag aus PVC / Linoleum**
Zulage für das fachgerechtes Abbrechen von Bodenbeläge
aus PVC- oder Linoleumbelag inkl. entfernen der
Klebereste auf Treppenstufen und an der Wand befestigte
Fußleisten aus Textil oder Kunststoff, auf
Betontreppenstufen verlegt aufnehmen.

Abbruchbereiche :Untergeschoss - Dachgeschoss

Abbruchverfahren (Bohr-, Stemm- und/oder
Schneidverfahren) nach Wahl des AN

Fachgerecht abbrechen, einschl. Transport aus dem
Gebäude Abbruchgut -zur eigenen Verwendung- abfahren
und fachgerecht der Entsorgung zuführen, inkl. Deponie-
und Sondermüllkosten.
Menge: 160,000 m2

**01.08.0150 Abbruch u. Entsorgung von Bodenbelag aus Textil / Teppich**
Fachgerechtes Abbrechen von Bodenbeläge aus Textil-
oder Teppichbelag incl. entfernen der Klebereste und
umlaufender an der Wand befestigte Fußleisten aus Holz,
Textil oder Kunststoff, auf Estrich oder Holzbohlen
verlegt aufnehmen.

Abbruchbereiche :Untergeschoss - Dachgeschoss

Abbruchverfahren (Bohr-, Stemm- und/oder
Schneidverfahren) nach Wahl des AN

Fachgerecht abbrechen, einschl. Transport aus dem
Gebäude Abbruchgut -zur eigenen Verwendung- abfahren
und fachgerecht der Entsorgung zuführen, inkl. Deponie-
und Sondermüllkosten.
Menge: 100,000 m2

**01.08.0160 Abbruch u. Entsorgung von Bodenfliesenbelägen mit Mörtelbett**
Fachgerechtes Abbrechen von Bodenfliesenbeläge aus
Keramischen- oder Steinzeugfliesen -Belag auf Estrich
(auch auf schwimmendem Estrich) verlegt, inkl.
umlaufender an der Wand befestigte Fliesensockel,
einschl. Klebeschicht / Mörtelbett planeben schonend
abstemmen / abbrechen.

Abbruchbereiche :Nassräume Gebäude 2a + 2b

Abbruchdicke :bis ca.20 mm, inkl. Fliesenbelag

Abbruchverfahren (Bohr-, Stemm- und/oder
Schneidverfahren) nach Wahl des AN

Fachgerecht abbrechen, einschl. Transport aus dem
Gebäude Abbruchgut -zur eigenen Verwendung- abfahren
und fachgerecht der Entsorgung zuführen, inkl. Deponie-
und Sondermüllkosten.
Menge: 406,000 m2

**01.08.0170 Abbruch u. Entsorgung von Trockenbau-Wänden, d < 12,5 cm**
Abbruch und Entsorgung von Akustik- & Trockenbauwänden,
oder Leichtbauwänden, mit beitseitiger und doppelter
Beplankung inkl. Unterkonstruktion aus Holz- oder
Metallwerkstoff der Wandkonstruktion, einschl.
Dämmmaterialien.

Abbruchbereiche :Untergeschoss - Dachgeschoss
Abbruchhöhen :bis ca. 4,50 m,

Wanddicken :bis ca. 12,5 cm,

Fachgerecht abbrechen, einschl. Transport aus dem
Gebäude Abbruchgut -zur eigenen Verwendung- abfahren
und fachgerecht der Entsorgung zuführen, inkl. Deponie-
und Sondermüllkosten.

Abbruchleistung einschließlich Entsorgungsaufwand und
fachgerechte Entsorgung der Dämmung gemäß den Vorgaben
der TRGS 521.
Menge: 120,000 m2

**01.08.0180 Abbruch u. Entsorgung von Trockenbau-Verkleidungen**
Abbruch und Entsorgung von von Akustik- & Trockenbau-
Vorsatzschalen, Verkleidungen oder
Schachtverkleidungen, mit einseitiger Beplankung inkl.
Unterkonstruktion aus Holz- oder Metallwerkstoff der
Wandkonstruktion, einschl. Dämmmaterialien.

Abbruchbereiche :Untergeschoss - Dachgeschoss
Abbruchhöhen :bis ca. 3,00 m,

Wanddicken :von ca. 6 cm bis ca. 22 cm,
  Wandflächen1-
seitig beplankt.

Fachgerecht abbrechen, einschl. Transport aus dem
Gebäude Abbruchgut -zur eigenen Verwendung- abfahren
und fachgerecht der Entsorgung zuführen, inkl. Deponie-
und Sondermüllkosten.

Abbruchleistung einschließlich Entsorgungsaufwand und
fachgerechte Entsorgung der Dämmung gemäß den Vorgaben
der TRGS 521.
Menge: 80,000 m2

**01.08.0190 Abbruch u. Entsorgung von Brandschutz, Trockenbau-Verkleidungen**
Abbruch und Entsorgung von von Brandschutzplatten aus
Trockenbauwerkstoffen. Verkofferungen oder
Verkleidungen von Bauteilen wie Trägern oder
Kabeltrassen oder andere Versorgungsleitungen inkl.
Unterkonstruktion aus Metallwerkstoff. In horizontaler
oder vertikaler Bauausführung.

Abbruchbereiche :Untergeschoss - Dachgeschoss
Abbruchhöhen :bis ca. 3,00 m,

Dicken :  von ca. 2 cm bis ca.
4 cm,
  2 und 3 seitige
Beplankung

Fachgerecht abbrechen, einschl. Transport aus dem
Gebäude Abbruchgut -zur eigenen Verwendung- abfahren
und fachgerecht der Entsorgung zuführen, inkl. Deponie-
und Sondermüllkosten.

Abbruchleistung einschließlich Entsorgungsaufwand und
Fachgerechte Entsorgung der Dämmung gemäß den Vorgaben
der TRGS 521.
Menge: 75,000 m2

**01.08.0200 Abbruch u. Entsorgung von Metall- Abhang- Decken**
Abbruch und Entsorgung von Abhangdecken aus
Metallplatten [Lochplech farblich beschichtet], bzw.
Lamellensystem, aus Aluminium Paneelen, inkl. der
Unterkonstruktion aus Holz- oder Metallwerkstoff der
Deckenkonstruktion, das Tragsystem einschließlich der
Abhänger und Wandwinkel, rückstandslos zu demontieren,
einschl. Dämmmaterialien.

Vor dem Rückbau sind die Bestands Deckenflächen zu
prüfen, ob sich schützenswerte Deckenvertäfelung
dahinter befinden.

Abbruchbereiche :  Erdgeschoss -

  2. Obergeschoss
Abhanghöhen der Decken :bis ca. 3,00 m
Rastermaß :  ca. 20 / 250 cm
Material :
  Metall-
Verkleidungen mit  UK

Notwendige Arbeitsgerüste sind einzukalkulieren.

Rückbau und Entsorgung der Deckenkonstruktion
einschließlich der gesamten UK, Abstandhaltern,
Tragrasterschienen, Auflagerwinkel,
Randabschlusswinkel, etc.
Der Rückbau von Abhangösen, Schrauben und Dübeln ist in
die Leistung mit einzukalkulieren und mit auszuführen.

Fachgerecht abbrechen, einschl. Transport aus dem
Gebäude Abbruchgut -zur eigenen Verwendung- abfahren
und fachgerecht der Entsorgung zuführen.
Menge: 1395,000 m2

**01.08.0210 Abbruch u. Entsorgung von GK- Abhang- Decken**
Abbruch und Entsorgung von Abhangdecken aus Gibskarton
oder Mineralfaserplatten, inkl. der Unterkonstruktion
aus Holz- oder Metallwerkstoff der Deckenkonstruktion,
das
Tragsystem einschließlich der Abhänger und Wandwinkel
sind rückstandslos zu demontieren, einschl.
Dämmmaterialien.

Vor dem Rückbau sind die Bestands Deckenflächen zu
prüfen, ob sich schützenswerte Deckenvertäfelung
dahinter befinden.

Abbruchbereiche :  Untergeschoss -

  2. Obergeschoss
Abhanghöhen der Decken :bis ca. 3,00 m
Rastermaß :  ca. 60/60 cm
Material :
  Trockenbau-
Verkleidungen  mit UK einschl.,
Dämmung

Notwendige Arbeitsgerüste sind einzukalkulieren.

Rückbau und Entsorgung der Deckenkonstruktion
einschließlich der gesamten UK, Abstandhaltern,
Tragrasterschienen, Auflagerwinkel,
Randabschlusswinkel, Deckendämmung, etc.
Der Rückbau von Abhangösen, Schrauben und Dübeln ist in
die Leistung mit einzukalkulieren und mit auszuführen.

Fachgerecht abbrechen, einschl. Transport aus dem
Gebäude Abbruchgut -zur eigenen Verwendung- abfahren
und fachgerecht der Entsorgung zuführen, inkl. Deponie-
und Sondermüllkosten.

Abbruchleistung einschließlich Entsorgungsaufwand und
Fachgerechte Entsorgung der Dämmung gemäß den Vorgaben
der TRGS 521.
Menge: 100,000 m2

**01.08.0220 Abbruch u. Entsorgung von Türanlagen, 1-flügelig, in MW**
Abbruch und Entsorgung von einer kompletten 1-flügelige
Innentüranlage, inkl. Stahl- Eckzarge in Mauerwerkswänden im Bestand, im Außen- oder Innenmauerwerk, mit
Türblatt aus Holzwerkstoff, einschl. Beschläge bzw.
Wand- Verankerungen.

Abbruchbereiche :Kellergeschoss - Dachgeschoss
Türanlage :  1-flügelige Türanlage

Abmessungen :B / H = ca. bis 1,01 / 2,135 m

Fachgerecht abbrechen, einschl. Transport aus dem
Gebäude Abbruchgut -zur eigenen Verwendung- abfahren
und fachgerecht der Entsorgung zuführen, inkl. Deponie-
und Sondermüllkosten.
Menge: 144,000 St

**01.08.0230 Zulage Abbruch u. Entsorgung von 1-flügelige Stahltüren, BS**
Zulage Position für den Abbruch und Entsorgung von
einer kompletten 1-flügelige Stahltüranlage mit
Brandschutzanforderungen, inkl. Stahlzarge in
Mauerwerkswänden im Bestand, im Außen- oder
Innenmauerwerk, mit Türblatt aus Stahlblech, einschl.
Beschläge bzw. Wand- Verankerungen.

Abbruchbereiche :Kellergeschoss - Dachgeschoss
Türanlage :  1-flügelige Türanlage

Abmessungen :B / H = ca. bis 1,01 / 2,135 m

Fachgerecht abbrechen, einschl. Transport aus dem
Gebäude Abbruchgut -zur eigenen Verwendung- abfahren
und fachgerecht der Entsorgung zuführen, inkl. Deponie-
und Sondermüllkosten.
Menge: 58,000 St

**01.08.0240 Abbruch u. Entsorgung von Türanlagen, 2-flügelig, in MW**
Abbruch und Entsorgung von kompletten 2-flügelig Alu-
Türelementen mit Oberlicht aus dem Bestandsmauerwerk,
mit Blend- und Flügelrahmen, Verglasung, [innen /
außen] und Verankerungen.

Abmessungen :B / H = ca. 2,39 / 3,00 m
Material :  Aluminium- Elemente,
Glas

Fachgerecht abbrechen, einschl. Transport aus dem
Gebäude Abbruchgut -zur eigenen Verwendung- abfahren
und fachgerecht der Entsorgung zuführen, inkl. Deponie-
und Sondermüllkosten.
Menge: 18,000 St

**01.08.0250 Zulage Abbruch u. Entsorgung von 2-flügelige Stahltüren, BS**
Zulage Position für den Abbruch und Entsorgung von
einer kompletten 2-flügelige Stahltüranlage mit
Brandschutzanforderungen, inkl. Stahlzarge in
Mauerwerkswänden im Bestand, im Außen- oder
Innenmauerwerk, mit Türblatt aus Stahlblech, einschl.
Beschläge bzw. Wand- Verankerungen.

Abbruchbereiche :Kellergeschoss - Dachgeschoss
Türanlage :  2-flügelige Türanlage

Abmessungen :B / H = ca. bis 2,01 / 2,135 m

Fachgerecht abbrechen, einschl. Transport aus dem
Gebäude Abbruchgut -zur eigenen Verwendung- abfahren
und fachgerecht der Entsorgung zuführen, inkl. Deponie-
und Sondermüllkosten.
Menge: 10,000 St

**01.08.0260 Abbruch u. Entsorgung von Windfangelemente, Alu-/Metallprofile**
Abbruch und Entsorgung von einer kompletten Türanlage
im Bereich des Haupteingangs, bestehend aus Alu- / oder
Metallprofilen mit Glas-Oberlicht und Seitenteilen aus
Glas- und Blindelementen.
Im Mauerwerkswänden im Bestand, im Außen- oder
Innenmauerwerk, einschl. Beschläge bzw. Wand-
Verankerungen.

Abbruchbereiche :Erdgeschoss
Material :  Alu-, Metall, Glas
Türanlage :  2-flügelige Türanlage, mit Seitenteil

Abmessungen :B / H = ca. bis 5,93 / 3,00 m

Fachgerecht abbrechen, einschl. Transport aus dem
Gebäude Abbruchgut -zur eigenen Verwendung- abfahren
und fachgerecht der Entsorgung zuführen, inkl. Deponie-
und Sondermüllkosten.
Menge: 4,000 St

**01.08.0270 Abbruch u. Entsorgung von Alu-Fenster-Elementen**
Abbruch und Entsorgung von kompletten Alu-
Fensterelementen aus dem Bestandsmauerwerk, mit Blend-
und Flügelrahmen, Verglasung, Fensterbänken [innen /
außen] und Verankerungen.

Fachgerecht abbrechen, Abbruchgut -zur eigenen
Verwendung- abfahren und fachgerecht der Entsorgung
zuführen, inkl. Deponie- und Sondermüllkosten.

Ort:  Kellergeschoss
Abmessungen :B / H = ca. 2,13/ 1,90 cm
Material :  Aluminium- Elemente,
Glas

Fachgerecht abbrechen, einschl. Transport aus dem
Gebäude Abbruchgut -zur eigenen Verwendung- abfahren
und fachgerecht der Entsorgung zuführen, inkl. Deponie-
und Sondermüllkosten.
Menge: 10,000 St

**01.08.0280 Abbruch u. Entsorgung von Aluminium- Fensterbänke, außen**
Abbruch und Entsorgung von kompletten
Außenfensterbänken aus beschichtetem Aluminium, in
verschiedene Einzellängen, einschl. Halterungen,
Tropfkante und seitl. Einstand und,
Befestigungsmaterialen und Verankerungen am Gebäude.

Ausladung :  bis ca. 25 cm
Einzellängen :bis ca.2,13m

Fachgerecht abbrechen, einschl. Transport aus dem
Gebäude Abbruchgut -zur eigenen Verwendung- abfahren
und fachgerecht der Entsorgung zuführen, inkl. Deponie-
und Sondermüllkosten.
Menge: 10,000 St

**01.08.0290 Abbruch u. Entsorgung von Kunststofffenster-Elementen, in MW**
Abbruch und Entsorgung von kompletten
Kunststofffenster- Elementen aus der Bestands-
Mauerwerkswand im Außen- oder Innenmauerwerk, mit
Blend- und Flügelrahmen aus Kunststoff, Verglasung,
Fensterbänken [innen / außen] einschl. Beschläge bzw.
Wand- Verankerungen.

Abbruchbereiche :Untergeschoss - Dachgeschoss
Fensteranlage :Mehrteilig, Kunststoff, Glas

Abmessungen :B / H = ca. bis 3,25 / 1,76 m

Fachgerecht abbrechen, einschl. Transport aus dem
Gebäude Abbruchgut -zur eigenen Verwendung- abfahren
und fachgerecht der Entsorgung zuführen, inkl. Deponie-
und Sondermüllkosten.
Menge: 130,000 St

**01.08.0300 Abbruch u. Entsorgung von Alu-Sonnenschutz-Elementen**
Abbruch und Entsorgung von kompletten außenliegenden
Alu-Sonnenschutzrollos [Textil-Behang] Vorsatzkasten
auf dem Verblendmauerwerk, mit Rolladenpanzer- und
Führungsschienen und Verankerungen.

Fachgerecht abbrechen, Abbruchgut -zur eigenen
Verwendung- abfahren und fachgerecht der Entsorgung
zuführen, inkl. Deponie- und Sondermüllkosten.

Abmessungen :B / H = ca. 1,14 / 1,76 m
Material :  Aluminium, Textil
Einbauort :  Erdgeschoss

Fachgerecht abbrechen, einschl. Transport aus dem
Gebäude Abbruchgut -zur eigenen Verwendung- abfahren
und fachgerecht der Entsorgung zuführen, inkl. Deponie-
und Sondermüllkosten.
Menge: 42,000 St

**01.08.0310 Abbruch u. Entsorgung von Metall- Kellerfenster, 2-flügelig**
Abbruch und Entsorgung von kompletten Metall-,
verzinkte-, 2-flügeligen Kellerfensterelemente einschl.
Verglasung und Gitterflügeln aus dem Bestandsmauerwerk,
mit Blend- und Flügelrahmen und Verankerungen
abbrechen.

Fachgerecht abbrechen, Abbruchgut -zur eigenen
Verwendung- abfahren und fachgerecht der Entsorgung
zuführen, inkl. Deponie- und Sondermüllkosten.

Ort:  Kellergeschoss
Abmessungen :B / H = ca. 90/ 50 cm
Material :  Metall- verzinkt,
Glas

Fachgerecht abbrechen, einschl. Transport aus dem
Gebäude Abbruchgut -zur eigenen Verwendung- abfahren
und fachgerecht der Entsorgung zuführen, inkl. Deponie-
und Sondermüllkosten.
Menge: 44,000 St

**01.08.0320 Abbruch u. Entsorgung der Kellerfenster- Betonlichtschächte**
Abbruch und Entsorgung der im Boden vorhandenen
Kellerfenster- Betonlichtschächte einschl. dem
Gitterrost aus verzinktem Metall und die Erdarbeiten.

Abmessungen b x l :  ca. 75 x 1,40 cm
Tiefe :
  ca.
1,25m

Materialien getrennt nach Stoffen fachgerecht geordnet
zur Abfuhr auf der Baustelle lagern bzw. laden und
entsprechend der Abfallgesetzgebung einer anerkannten
Deponie oder Recyclinganlage zuführen und fachgerecht
entsorgen, inkl. der Entsorgungsgebühr.
Menge: 44,000 St

**01.08.0330 Abbruch u. Entsorgung von Stahlkonstruktion, Treppengeländer**
Abbruch und Entsorgung, von Stahlbauteilen, hier die
Treppengeländer bestehend aus lackierten /
beschichteten Profilstahl, Flachstahl mit einem
angeschweißten Edelstahl Handlauf.

Abbruchbereiche :Untergeschoss - Dachgeschoss

Inkl. Abbruch aller Unterkonstruktionen und
Befestigungen, Stemm- und Schneidarbeiten usw., die
Geländerstäbe sind jeweils 2x auf die Treppenstufen
befestigt!

Fachgerecht abbrechen, einschl. Transport aus dem
Gebäude Abbruchgut -zur eigenen Verwendung- abfahren
und fachgerecht der Entsorgung zuführen, inkl. Deponie-
und Sondermüllkosten.
Menge: 120,000 m

**01.08.0340 Abbruch u. Entsorgung von Metallgeländern / -profile, außen**
Abbruch und Entsorgung, von Stahlbauteilen, hier die
Treppengeländer im Außenbereich der Kellertreppen,
bestehend aus lackierten / beschichteten Profilstahl,
Quadratrohr.

Abbruchbereiche :Außen - Kellergeschoss

Inkl. Abbruch aller Unterkonstruktionen und
Befestigungen, Stemm- und Schneidarbeiten usw.

Fachgerecht abbrechen, einschl. Transport aus dem
Gebäude Abbruchgut -zur eigenen Verwendung- abfahren
und fachgerecht der Entsorgung zuführen, inkl. Deponie-
und Sondermüllkosten.
Menge: 10,000 m

**01.08.0350 Abbruch u. Entsorgung von Stahlkonstruktion, Fluchtreppe**
Abbruch und Entsorgung von Stahlbauteilen, hier die
Fluchtreppe an der Gebäudeaußenfassade, mit einer
einfäufigen Treppe mit ca. 4 Stufen und einem Podest,
bestehend aus verzinkten Profilstahl: U-Profile.
Der Handlauf und das Geländer besteht aus verzinkten
Rundstahl.

Die Treppe dient als Notausgang aus dem Erdgeschoss ins
Freie.
Das Podeste und Treppenstufen sind aus verzinkem
Gitterrost hergestellt.

Abbruchbereiche :Außen, Erdgeschoss
Abmessungen LxB :ca. 1,50m x 1,20m
Höhe :
  ca.
1,80m von OK Gelände bis  OK Geländer
Treppenstufen :ca. 4 STG 18,05/ 27

Inkl. Abbruch aller Unterkonstruktionen und
Befestigungen, Stemm- und Schneidarbeiten usw.

Notwendige Arbeitsgerüste, Kranarbeiten oder Hebemittel
sind einzukalkulieren!

Fachgerecht abbrechen, einschl. Transport aus dem
Gebäude Abbruchgut -zur eigenen Verwendung- abfahren
und fachgerecht der Entsorgung zuführen, inkl. Deponie-
und Sondermüllkosten.
Menge: 2,000 St

**01.08.0360 Abbruch u. Entsorgung von Stahlkonstruktion, Fluchtreppenturm**
Abbruch und Entsorgung von Stahlbauteilen, hier die
Fluchtreppenturm an der Gebäudeaußenfassade, mit einer
gegenläufigen U-Treppe mit Halbpodest, bestehend aus
verzinkten Profilstahl: U-Profile, I-Träger und H-
Trägerprofile in unterschiedlichen Abmessungen.
Der Handlauf und das Geländer besteht aus verzinkten
Rundstahl.

Der Treppenturm erstreckt sich vom Erdgeschoss bis ins
1. Obergeschoss im Bereich des Anbaus.
Mit 3 Podesten, Erdgeschoss, Treppenpodest und
Obergeschoss, die Podeste und Treppenstufen sind aus
verzinkem Gitterrost hergestellt.

Abbruchbereiche :Außen, Erdgeschoss - Obergeschoss
Abmessungen LxB :ca. 5,01m x 2,85m
Höhe :  ca. 5m von OK
Gelände bis OK Geländer
Treppenstufen :3 STG und 18 STG 18,05/ 27

Inkl. Abbruch aller Unterkonstruktionen und
Befestigungen, Stemm- und Schneidarbeiten usw..

Notwendige Arbeitsgerüste, Kranarbeiten oder Hebemittel
sind einzukalkulieren!

Fachgerecht abbrechen, einschl. Transport aus dem
Gebäude Abbruchgut -zur eigenen Verwendung- abfahren
und fachgerecht der Entsorgung zuführen, inkl. Deponie-
und Sondermüllkosten.
Menge: 2,000 St

**01.08.0370 Abbruch u. Entsorgung der Fundamente, Fluchttreppenturm**
Abbruch und Entsorgung der im Boden vorhandenen
Fundamente / Streifenfundament des Stahltreppen -
Fluchtturms, einschl. der Erdarbeiten.

Abmessungen b x l x t: ca. 60 x 3,00 x 80cm
Anzahl :
  ca. 2
Stück

Fundamentlöcher mit geeignetem und vorhandenen Boden
verfüllen und unterhalb des Planums verdichten.

Materialien getrennt nach Stoffen fachgerecht geordnet
zur Abfuhr auf der Baustelle lagern bzw. laden und
entsprechend der Abfallgesetzgebung einer anerkannten
Deponie oder Recyclinganlage zuführen und fachgerecht
entsorgen, inkl. der Entsorgungsgebühr.

Das Vorhandensein von verborgenen Bauteile ist der
Bauleitung anzuzeigen.
Menge: 3,000 m3

**01.08.0380 Abbruch u. Entsorgung eines Carport, Holzwerkstoff**
Abbruch und Entsorgung von einer alten Carportanlage
die als Freisitz dient, mit Flachdach, die Außenwände
sind teilweise mit Holz verkleidet, die Konstruktion
besteht überwiegend aus Holzwerkstoffen.

Abbruchbereiche :Carport / Freisitz, Gebäude 2a
Abmessungen: b x l = ca. 3,50m x 8,00m
Höhe:  ca. 2,50m

Inkl. Abbruch aller Unterkonstruktionen und
Befestigungen, Stemm- und Schneidarbeiten usw.

Notwendige Arbeitsgerüste, Kranarbeiten oder Hebemittel
sind einzukalkulieren!

Fachgerecht abbrechen, einschl. Transport aus dem
Gebäude Abbruchgut -zur eigenen Verwendung- abfahren
und fachgerecht der Entsorgung zuführen, inkl. Deponie-
und Sondermüllkosten.
Menge: 1,000 St

**01.08.0390 Abbruch u. Entsorgung der Fundamente, Carport**
Abbruch und Entsorgung der im Boden vorhandenen
Fundamente / Einzelfundament der Carport-
/Freisitzanlage einschl. der Erdarbeiten.

Einschl. Abbruch und Endsorgung der Regenrinne,
Fallrohre, sowie sämtl. Blech oder Kappleisten der
Dachkonstruktion sind in dieser Position
einzukalkulieren!

Abmessungen b x l x t: ca. 40 x 40 x 80cm
Anzahl :
  ca. 12
Stück

Fundamentlöcher mit geeignetem und vorhandenen Boden
verfüllen und unterhalb des Planums verdichten.

Materialien getrennt nach Stoffen fachgerecht geordnet
zur Abfuhr auf der Baustelle lagern bzw. laden und
entsprechend der Abfallgesetzgebung einer anerkannten
Deponie oder Recyclinganlage zuführen und fachgerecht
entsorgen, inkl. der Entsorgungsgebühr.

Das Vorhandensein von verborgenen Bauteile ist der
Bauleitung anzuzeigen.
Menge: 2,000 m3

**01.08.0400 Abbruch u. Entsorgung der Dacheindeckung aus Bitumendachbahnen**
Abbruch und Entsorgung von einer kompletten flächigen
Dacheindeckung auf der zuvor genannten Carport- /
Freisitzanlage, bestehenden aus einer Dacheindeckung
aus mehrlagigen bituminöse Flachdachabdichtung [2-
lagig] o.ä., auf einem Holzwerkstoffen geklebt oder
geschweißt, einschl. der Dachrandanschlüsse an der
Holzkonstruktion

Inkl. Abbruch der Unterkonstruktionen und Befestigungen
wie Stahlwinkel, Klemmen usw., Stemm- und
Schneidarbeiten an der Dachkonstruktion.

Abbruchmaterial aufnehmen, sicher verladen und von der
Dachfläche schaffen, transportieren und fachgerecht
entsorgen, incl. Deponiegebühr.

Abbruchbereiche :Carport / Freisitz, Gebäude 2a
Material :  Bitmendachbahnen,
Dachfolien oder EPDM-Bahnen.
Dachneigung :Flachdach
Traufhöhe :  bis ca. +2,50 m
Abmessungen: b x l = ca. 3,50m x 8,00m

Fachgerecht abbrechen, Abbruchgut -zur eigenen
Verwendung- abfahren und fachgerecht der Entsorgung
zuführen, inkl. Deponie- und Sondermüllkosten.
Menge: 28,000 m2

**01.08.0410 Abbruch u. Entsorgung eines Holzschuppen**
Abbruch und Entsorgung eines alten Holzschuppen der als
Freisitz / Grillplatz dient, mit einem Satteldach mit
ggf. Kunstoffziegel, die Außenwände sind teilweise mit
Holz und teilweise mit PVC-Wellplatten [Klar] als
Fensterlicht verkleidet, die Konstruktion besteht
überwiegend aus Holzwerkstoffen.

Einschl. Abbruch und Endsorgung der Regenrinne,
Fallrohre, sowie sämtl. Blech oder Kappleisten der
Dachkonstruktion sind in dieser Position
einzukalkulieren!

Abbruchbereiche :Holzschuppen, Gebäude 2b
Abmessungen: b x l = ca. 5,00m x 9,00m
Höhe:  ca. 3,80m

Inkl. Abbruch aller Unterkonstruktionen und
Befestigungen, Stemm- und Schneidarbeiten usw.

Notwendige Arbeitsgerüste, Kranarbeiten oder Hebemittel
sind einzukalkulieren!

Fachgerecht abbrechen, einschl. Transport aus dem
Gebäude Abbruchgut -zur eigenen Verwendung- abfahren
und fachgerecht der Entsorgung zuführen, inkl. Deponie-
und Sondermüllkosten.
Menge: 1,000 St

**01.08.0420 Abbruch u. Entsorgung der Fundamente, Holzschuppen**
Abbruch und Entsorgung der im Boden vorhandenen
Fundamente / Einzelfundament der Carport-
/Freisitzanlage einschl.der Erdarbeiten.

Abmessungen b x l x t: ca. 40 x 40 x 80cm
Anzahl :
  ca. 14
Stück

Fundamentlöcher mit geeignetem und vorhandenen Boden
verfüllen und unterhalb des Planums verdichten.

Materialien getrennt nach Stoffen fachgerecht geordnet
zur Abfuhr auf der Baustelle lagern bzw. laden und
entsprechend der Abfallgesetzgebung einer anerkannten
Deponie oder Recyclinganlage zuführen und fachgerecht
entsorgen, inkl. der Entsorgungsgebühr.

Das Vorhandensein von verborgenen Bauteile ist der
Bauleitung anzuzeigen.
Menge: 2,000 m3

**01.08.0430 Abbruch u. Entsorgung der Dacheindeckung Kunstoffdachpfannen**
Abbruch und Entsorgung von einer kompletten flächigen
Dacheindeckung auf des zuvor genannten Holzschuppen,
bestehenden aus einer Dacheindeckung aus Kunstoff
Dachziegel / Dachpfannen o.ä., auf einer Traglattung
befestigt.

Inkl. Abbruch der Unterkonstruktionen und Befestigungen
wie Stahlwinkel, Klemmen usw., Stemm- und
Schneidarbeiten an der Dachkonstruktion.

Abbruchmaterial aufnehmen, sicher verladen und von der
Dachfläche schaffen, transportieren und fachgerecht
entsorgen, inkl. Deponiegebühr.

Abbruchbereiche :Holzschuppen, Gebäude 2b
Material :  PVC, Kunststoff
Dachneigung :Satteldach, ca. 35 Grad
Traufhöhe :  bis ca. +3,80 m
Abmessungen: b x l = ca. 5,0m x 9,00m

Fachgerecht abbrechen, Abbruchgut -zur eigenen
Verwendung- abfahren und fachgerecht der Entsorgung
zuführen, inkl. Deponie- und Sondermüllkosten.
Menge: 45,000 m2

**01.08.0440 Abbruch u. Entsorgung der PVC-Wellplatten [Klar], Wandverkleidung**
Abbruch und Entsorgung der Wandverkleidung bestehend
aus PVC-Wellplatten [Klar] an dem zuvor genannten alten
Holzschuppen.

Abbruchbereiche :Holzschuppen, Gebäude 2b
Material :  PVC, Kunststoff

Inkl. Abbruch aller Unterkonstruktionen und
Befestigungen, Stemm- und Schneidarbeiten usw.

Fachgerecht abbrechen, einschl. Transport aus dem
Gebäude Abbruchgut -zur eigenen Verwendung- abfahren
und fachgerecht der Entsorgung zuführen, inkl. Deponie-
und Sondermüllkosten.
Menge: 73,000 m2

#### 01.09 Gebäudeabbruch - Totalabbruch

**01.09.0010 Abbruch u. Entsorgung als Totalabbruch EG bis DG**
Rückstandsloser Abbruch und Entsorgung der
vollständigen Gebäudekomplexe: Geb. 2a und Geb. 2b.
Als selektiver Rückbau des schadstofffreien Gebäudes
bis OK Stahlbetonsohle des Erdgeschosses mittels Bagger
bzw. nach Wahl des AN abbrechen.

Die Gebäude bestehen aus zwei Gebäudeteilen: dem
fünfstöckigen Hauptgebäude [KG, EG, 1.OG, 2.OG,
Spitzboden] und dem vierstöckigen Anbau [KG, EG, OG,
Spitzboden].
Die Gebäude sind in Massivbauweise errichtet und voll
unterkellert. Das Dachgeschoss ist nicht ausgebaut.

Grundfläche Hauptgebäude : ca. 14,00 m x 49,50 m = 693
m²
Grundfläche Anbau : ca. 10,65 m x 18,00 m = 192 m²

Höhe über OK Gelände:
Hauptgebäude bis zur Traufe : ca. + 9,30 m
bis zum First ca. + 14,30 m
Anbau bis zur Traufe : ca. + 7,50 m
bis zum First ca. + 10,50 m

Anzahl Stockwerke: 3 + Kellergeschoss + Spitzboden
Siehe Fotos, Schnitte und Grundrisse

Die Zugänglichkeit in die Gebäude erfolgt im
Erdgeschoss über insgesamt zwei Eingänge aus 3 bzw 4
Stufen und einem Eingangspodest aus Stahlbeton.

Das Kellergeschoss ist über eine Treppe und
Umfassungswände aus Betonelemente von außen zu
erreichen.

Die Gebäudehülle wurde mit Mauerwerkssteinen bzw.
Porenbeton als tragende Schale erstellt.
Die Decken und Treppenanlagen wurden aus Stahlbeton
hergestellt. Einschl. Abbruch von Schornsteinzügen.

Die Fassade des Gebäudes besteht aus einem Klinker-
Mauerwerk mit Mineralwoll -und Polystyroldämmung.

In den Einheitspreis (m3) sind folgende Leistungen
einzukalkulieren:

- Abbruch Mauerwerk, Estrich und Stahlbetonbauteile
- Trennung der Beton-Betonstahlbauteilen
- Wand und Bodenfliesen, Keramik oder Naturstein
- Fensterbänke Innen & Außen aus Naturstein
- Treppen- und Podeste aus Natursteinbelag
- Allgemeine Zerkleinerung bzw. Abbruchmaterial brechen
- Transport zur Zwischenlagerfläche auf dem Grundstück
- Die Entsorgung von mineralischen Bauschutt wird
gesondert vergütet.

Die Verwertung von Stahl und Metallen sind in die
jeweiligen Positionen miteinzukalkulieren.
Die Decken und Treppen des Gebäudes in allen Geschossen
bestehen aus Stahlbeton.
Auf dem freiliegenden Betonsockel ist ggf. eine
Sperrschicht appliziert.
Das Dachgeschoss ist nicht vollständig ausgebaut.

Aufbau der Außenwand:
- ca. 30 cm Tragende Mauerwerkschale aus Porenbeton
- ca. 2 cm Innenputz
- ca. 8 cm Mineralwolle (KMF)
- ca. 2 cm Luftraum
- ca. 8,0 cm Polystyroldämmung, Perimeterdämmung
- ca. 11,5cm Verblender
Die Innenwände bestehen überwiegend aus
Mauerwerkswänden beidseitig verputzt zwischen ca.
11,5cm bis 24cm
Die Stahlbetonsohle ist ca. 18cm dick und die
Stahlbetondecke zum Erdgeschoss ca. 20cm.

Das Dach ist als Satteldach Holzkonstruktion errichtet
und mit Tondachziegeln eingedeckt
(Der Abbruch Holz und Dachziegel sind separat
ausgeschrieben)
Auf den Längs- und Giebelseiten des Gebäudes befinden
sich zahlreiche Fenster.
(Der Abbruch der Fenster ist separat ausgeschrieben)

Inkl. Abbruch aller Unterkonstruktionen und
Befestigungen, Stemm- und Schneidarbeiten usw.

Notwendige Arbeitsgerüste, Kranarbeiten oder Hebemittel
sind einzukalkulieren!

Fachgerecht abbrechen, einschl. Transport aus dem
Gebäude Abbruchgut -zur eigenen Verwendung- abfahren
und fachgerecht der Entsorgung zuführen, inkl. Deponie-
und Sondermüllkosten.
Menge: 18600,000 m3

**01.09.0020 Zulage Abbruch u. Entsorgung von Außen-Verblendmauerwerk ca. 11,5 cm**
Zulage für Mehraufwand bei den Abbruchleistungen der
vorbeschriebenen Position hier: "Abbruch von
Verblendmauerwerk < 11,5 cm", für das fachgerechte
Abbrechen und Entsorgen bzw. Zerkleinerung der
Außenschale vom restliche Bestands Außen-Mauerwerk.
Die Abbruchleistung erfolgt für den seperaten Rückbau
der dahinter liegenden Fassadendämmung aus
schadstoffhaltiger Mineralwolle [gesonderte Position im
Titel 1.7.].

Einschl. Abbruch im Bereich der Bestands-
Öffnungsbrüstungen und Laibungen und Lüftungs-
/Entwässerungsprofile.

Inkl. Abbruch aller Unterkonstruktionen und
Befestigungen,  Luftschichtanker, Stemm- und
Schneidarbeiten usw.

Abbruchbereiche :Erdgeschoss bis Traufe, bzw. Ortgang
Abbruchhöhen :bis ca. 13,50 m,
Wanddicken :bis ca. 11,5 cm
Material :  Ziegel-Mauerwerk,
Verblendmauerwerk

Notwendige Arbeitsgerüste, Kranarbeiten oder Hebemittel
sind einzukalkulieren!

Fachgerecht abbrechen, einschl. Transport aus dem
Gebäude Abbruchgut -zur eigenen Verwendung- abfahren
und fachgerecht der Entsorgung zuführen, inkl. Deponie-
und Sondermüllkosten.
Menge: 330,000 m3

**01.09.0030 Zulage Abbruch u. Entsorgung von Außen-Betonsockel ca. 25 cm**
Zulage für Mehraufwand bei den Abbruchleistungen der
vorbeschriebenen Position hier: "Abbruch der
Stahlbeton- Fertigteilsockel die als Fundamentauflager
für das Verblendmauerwerk dienen", für das fachgerechte
Abbrechen und Entsorgen bzw. Zerkleinerung der FT-
Betonsockel vom restliche Bestands Außen-Mauerwerk,
einschl. Fugendichtstoffe.

Einschl. Abbruch der Außenkellertreppe mit ca. 10Stg.
18,5 / 25 Stufen und einer Brüstung aus Stahlbeton. Die
Außenwände im Bereich der der Kellertreppen sind am
Gebäude ebenfalls aus Stahlbeton- Fertigteilen bis zur
Sohle des Kellergeschoss hergestellt.

Inkl. Abbruch aller Unterkonstruktionen und
Befestigungen, Stemm- und Schneidarbeiten usw.

Abbruchbereiche :Erdgeschoss
Abbruchhöhen :bis ca. +0,60cm OK Gelände
  bis ca. -0,10cm
UK Gelände
Wanddicken :bis ca. 25cm
Material :  Stahlbeton-
Fertigteile

Notwendige Arbeitsgerüste, Kranarbeiten oder Hebemittel
sind einzukalkulieren!

Fachgerecht abbrechen, einschl. Transport aus dem
Gebäude Abbruchgut -zur eigenen Verwendung- abfahren
und fachgerecht der Entsorgung zuführen, inkl. Deponie-
und Sondermüllkosten.
Menge: 60,000 m3

**01.09.0040 Zulage Abbruch u. Entsorgung von Außen-Mauerwerk aus Porenbeton ca. 32**
Zulage für Mehraufwand bei den Abbruchleistungen der
vorbeschriebenen Position hier: "Abbruch und Entsorgung
von Außen-Tragmauerwerk, bestehend aus ca. 30cm
Porenbeton einschl. ca. 2cm Innenputz", für das
fachgerechte Abbrechen, Laden und Entsorgen der
Tragschale - Porenbeton.
Die Abbruchleistung erfolgt für den seperaten Abbruch
und die Entsorgung von Porenbetonwerkstoffen die nicht
für den Wiedereinbau der Baugrube geeignet sind.

Inkl. Abbruch aller Unterkonstruktionen und
Befestigungen, Stemm- und Schneidarbeiten usw.

Abbruchbereiche :Erdgeschoss bis Traufe bzw. Ortgang
Abbruchhöhen :bis ca. 13,50 m,
Wanddicken :bis ca. 32 cm

Material :  ca. 30cm Porenbeton
  ca. 2 cm Putz

Notwendige Arbeitsgerüste, Kranarbeiten oder Hebemittel
sind einzukalkulieren!

Einschließlich aller Nebenleistungen und sämtliche
Transport- und Ladekosten.

Material lösen, aufladen und - fachgerecht -zur eigenen
Verwendung- abfahren und fachgerecht der Entsorgung
zuführen, inkl. Deponie- und Sondermüllkosten.
Menge: 850,000 m3

**01.09.0050 Abbruch u. Entsorgung als Totalabbruch Kellergeschoss**
Rückstandsloser Abbruch und Entsorgung des
vollständigen Kellergeschosses der Gebäudekomplexe:
Geb. 2a und Geb. 2b.
Als selektiver Rückbau des schadstofffreien
Kellergeschoss, von der OK Stahlbeton- Kellerdecke bis
UK Stahlbetonsohle, einschl. aller Wandflächen mittels
Bagger bzw. nach Wahl des AN abbrechen.

Die Gebäude sind in Massivbauweise errichtet und voll
unterkellert.

Grundfläche Hauptgebäude : ca. 14,00 m x 49,50 m = 693
m²
Grundfläche Anbau : ca. 10,65 m x 18,00 m = 192 m²

Höhe über OK Decke bis UK Sohle: ca. 2,60 m

Siehe Fotos, Schnitte und Grundrisse

Das Kellergeschoss ist über eine Treppe und
Umfassungswände aus Betonelemente von außen zu
erreichen.

Die Gebäudehülle wurde mit Mauerwerkssteinen als
tragende Schale erstellt.
Die Decken und Treppenalagen wurden aus Stahlbeton
hergestellt.

In den Einheitspreis (m3) sind folgende Leistungen
einzukalkulieren:

- Abbruch Mauerwerk, Estrich und Stahlbetonbauteile
- Treppen- und Podeste aus Natursteinbelag
- Wand und Bodenfliesen, Keramik oder Naturstein
- Trennung der Beton-Betonstahlbauteilen
- Allgemeine Zerkleinerung, bzw. Abbruchmaterial
brechen
- Transport zur Zwischenlagerfläche auf dem Grundstück
- Die Entsorgung von mineralischen Bauschutt wird
gesondert vergütet.

Die Verwertung von Stahl und Metallen sind in die
jeweiligen Positionen miteinzukalkulieren.
Die Decken und Treppen des Gebäudes in allen Geschossen
bestehen aus Stahlbeton
Auf dem freiliegenden Betonsockel ist ggf. eine
Sperrschicht appliziert.
Das Dachgeschoss ist nicht vollständig ausgebaut.

Aufbau der Außenwand Keller:
- ca. 36,5 cm Tragende Mauerwerkschale, ggf. Ziegel
- ca. 2 cmTeilweise Innenputz an den Innenwandflächen
- ca. 8,0 cm Polystyroldämmung, Perimeterdämmung

Die Innenwände bestehen überwiegend aus 24cm
Mauerwerkswänden.
Die Stahlbetonsohle ist ca. 18cm dick und die
Stahlbetondecke zum Erdgeschoss ca. 20cm.

Incl. Abbruch aller Unterkonstruktionen und
Befestigungen, Stemm- und Schneidarbeiten usw..

Notwendige Arbeitsgerüste, Kranarbeiten oder Hebemittel
sind einzukalkulieren!

Fachgerecht abbrechen, einschl. Transport aus dem
Gebäude Abbruchgut -zur eigenen Verwendung- abfahren
und fachgerecht der Entsorgung zuführen, inkl. Deponie-
und Sondermüllkosten.
Menge: 4500,000 m3

**01.09.0060 Abbruch u. Entsorgung als Totalabbruch Fundamente unterhalb der Gebäud**
Rückstandsloser Abbruch und Entsorgung der
vollständigen Streifen- und Einzelfundemente bestehend
aus Stahlbeton, unter dem gesamten Gebäudekomplexe:
Geb. 2a und Geb. 2b., mittels Bagger bzw. nach Wahl des
AN bis UK Fundamente und der Sauberkeitsschicht in
unterschiedlichen Abmessungen und Tiefen abbrechen.

Einschl. die Fundamente unter den beiden
Gebäudeeingängen,
Haupteingang und Nebeneingang.

Grundfläche Hauptgebäude : ca. 14,00 m x 49,50 m = 693
m²
Grundfläche Anbau : ca. 10,65 m x 18,00 m = 192 m²

Höhe Kellergeschoss von OK Gelände bis zur OK Sohle
sind
ca. - 2,00 m.

Siehe Fotos, Schnitte und Grundrisse

In den Einheitspreis (m3) sind folgende Leistungen
einzukalkulieren:

-Suchschlitze und Erdarbeiten (Aushub und Wiedereinbau)
für die
 Freilegung
- Abbruch Stahlbetonbauteile bzw. Fundamente
- Trennung der Beton-Betonstahlbauteilen
- Allgemeine Zerkleinerung bzw. Abbruchmaterial brechen
- Transport zur Zwischenlagerfläche auf dem Grundstück
- Die Entsorgung von mineralischen Bauschutt wird
gesondert vergütet.

Die Verwertung von Stahl und Metallen sind in die
jeweiligen Positionen miteinzukalkulieren.

Inkl. Abbruch aller Unterkonstruktionen und
Befestigungen, Stemm- und Schneidarbeiten usw..

Notwendige Arbeitsgerüste, Kranarbeiten oder Hebemittel
sind einzukalkulieren!

Fachgerecht abbrechen, einschl. Transport aus dem
Gebäude Abbruchgut -zur eigenen Verwendung- abfahren
und fachgerecht der Entsorgung zuführen, inkl. Deponie-
und Sondermüllkosten.
Menge: 300,000 m3

**01.09.0070 Liefern u. betreiben eriner Brechanlage 0/8mm, Zerkleinerung RC-Materi**
Brechanlage liefern, vorhalten und Rückbau einer
Brechanlage inkl. aller Genehmigungen. Der Autragnehmer
hat sämtliche Unterlagen und Genehmigungen, die für den
Betrieb der Anlage notwendig sind beizubringen. Die
Betriebsgenehmigung ist dem AG vor Inbetriebnahme
vorzulegen.

Aufnehmen, fördern und Zerkleinern des Abbruchmaterials
wie Beton, Stahlbeton, Mauerwerk, Ziegel Fliesen
Keramik usw.
Das Brechmaterials seitlich an zugewiesener Stelle auf
dem Grundstück, Zwischenlagern, inkl. Transport- und
Ladekosten.

Die Kosten für die Errichtung, Unterhaltung, Wartung,
Versorgung mit Betriebsstoffen und der Rückbau sind in
den Einheitspreis einzukalkulueren. Stillstandzeiten
werden nicht vergütet. Ebenso sind Maßnahmen zur
Reduzierung der Staubbelastung einzurechnen. Die Anlage
hat den neusten Immissionsschuutzbestimmungen zu
entsprechen. Der Standort ist so zu wählen, dass die
angrenzenden Betriebseinrichtungen nicht belästigt
werden.

Bauschuttaufbereitung
Brechen von Bauschutt auf eine Korngröße von 0 - 60mm.

Separierung des Bauschutt aus Rückbau oder- und
unterirdischer Abbruch. Aufbereitung mittels mobiler
Brechanlage auf o.g. Korngröße. Verfahrung des
gewonnenen RC - Material sowie Mietanlagerung von ca.
500 m³ zur weiteren Deklarationsbeprobung.
Fremdbestandteile sind auszusortieren.

Deklarationsanalytik RC - Material
Probennahme durch eine qualifizierte Person
(zugelassener Probennehmer). Chemische Analytik zur
Deklaration der gewonnenen RC - Materialien inkl.
gutachterlicher Stellungnahme zur weiteren Verwendung
(Baugrubenverfüllung).
Menge: 4000,000 m3
